# Collecteur suspendu

- Propriété du fichier: CYPE Ingenieros S.A.
- Format: FIEBDC-3/2016
- Logiciel: Generador de precios de la construcción. CYPE Ingenieros, S.A.
- Date: 15/06/2024
- Devise: EUR
- Coûts indirects: 3 %
- Frais généraux: 13 %
- Bénéfice: 6 %
- TVA: 20 %

## T Équipements techniques

### TQ Installations d'évacuation des eaux usées

#### TQO Collecteurs suspendus

**TQO030** m Collecteur suspendu.
Collecteur suspendu de réseau horizontal, constitué de tube de PVC, de 90 mm de diamètre et 3 mm d'épaisseur, assemblage collée avec adhésif, avec une pente minimum de 1,00% pour l'évacuation des eaux résiduelles (à basse et haute température) et 0,50% pour l'évacuation des eaux pluviales à l'intérieur de la structure des bâtiments. Comprend le liquide nettoyeur, l'adhésif pour les tubes et les accessoires de PVC, le matériau auxiliaire pour le montage et la fixation à l'ouvrage, les accessoires et les pièces spéciales.
Inclut: Implantation du parcours du collecteur et de la situation des éléments de fixation. Présentation à sec des tubes. Fixation des produits complémentaires pour le montage et la fixation à l'ouvrage. Montage, connexion et contrôle de son bon fonctionnement.
Critère pour le métré: Longueur mesurée en projection horizontale, selon documentation graphique du Projet.
Critère pour le mémoire: On mesurera, en projection horizontale, la longueur réellement exécutée selon les spécifications du Projet.

| Code | U | Désignation | Quantité | Prix | Montant |
|---|---|---|---|---|---|
| mt36tee011f | m | Matériau auxiliaire pour montage et fixation à l'ouvrage des tuyaux en PVC, de 90 mm de diamètre et 4 m de longueur nominale. (matériau) | 1 | 1.32 | 1.320 |
| mt36tee020fj | m | Tube en PVC, NF E, selon NF EN 1453-1, avec résistance au feu B-s1, d0 selon NF EN 13501-1, de 90 mm de diamètre et 3 mm d'épaisseur, avec le prix augmenté de 45% pour cause d'accessoires et pièces spéciales. (matériau) | 1.05 | 5.91 | 6.206 |
| mt36tiq012a | l | Liquide nettoyeur pour collage par adhésif de tubes et accessoires en PVC. (matériau) | 0.035 | 36.66 | 1.283 |
| mt36tiq013a | kg | Adhésif pour tubes et accessoires en PVC. (matériau) | 0.028 | 46.72 | 1.308 |
| mo008 | h | Compagnon professionnel III/CP2 plombier. (main-d'œuvre) | 0.18 | 30.2 | 5.436 |
| mo107 | h | Ouvrier professionnel II/OP plombier. (main-d'œuvre) | 0.09 | 25.99 | 2.339 |
| % | % | Frais de chantier des unités d'ouvrage | 2 % | 17.892 | 0.358 |
|  |  | Coûts directs |  |  | 18.250 |

Déchets:
- pose: mt36tee020fj; facteur de déchet 0.0786439
- pose: mt36tiq012a Liquide nettoyeur pour collage par adhésif de tubes et accessoires en PVC; facteur de déchet 0.0275

## Ressources

**mt36tee020fj** m Tube en PVC, NF E
Données techniques: Coût énergétique 94.383 MJ; Émission de CO2 1.729 kg; Code CED 17 02 03; Masse de l'élément 1.23 kg; Volume 0.00205 m3
Déchets:
- emballage: re150101 Emballages en papier et en carton. (composant de déchet); quantité 0.018 kg; Code CED 15 01 01; Masse de l'élément 1 kg; Volume 0.001333 m3
- emballage: re170201 Bois. (composant de déchet); quantité 0.052 kg; Code CED 17 02 01; Masse de l'élément 1 kg; Volume 0.000909 m3
- emballage: re170203 Plastique. (composant de déchet); quantité 0.003 kg; Code CED 17 02 03; Masse de l'élément 1 kg; Volume 0.001667 m3

**mt36tiq012a** l Liquide nettoyeur pour collage par adhésif de tubes et accessoires en PVC
Données techniques: Coût énergétique 3.819 MJ; Émission de CO2 0.202 kg; Code CED 20 01 30; Masse de l'élément 1 kg; Volume 0.001 m3
Déchets:
- emballage: re170203 Plastique; quantité 0.032 kg
