# Récupérateur de chaleur air-air, avec une batterie à détente directe. Installation dans le sol

- Propriété du fichier: CYPE Ingenieros S.A.
- Format: FIEBDC-3/2016
- Logiciel: Generador de precios de la construcción. CYPE Ingenieros, S.A.
- Date: 02/06/2024
- Devise: EUR
- Coûts indirects: 3 %
- Frais généraux: 13 %
- Bénéfice: 6 %
- TVA: 20 %

## T Équipements techniques

### TV Climatisation et ventilation

#### TVA Distribution d'air

**TVA310** U Récupérateur de chaleur air-air, avec une batterie à détente directe. Installation dans le sol.
Récupérateur de chaleur air-air, de dimensions 1240x2100x593 mm, poids 236 kg, débit d'air nominal 2600 m³/h, consommation électrique des ventilateurs 2x780 W avec alimentation monophasée à 230 V, pression statique 200 Pa, puissance sonore 80 dBA, efficacité thermique 83,85%, diamètre des conduits 400 mm, avec échangeur à plaques en aluminium de flux croisé, structure en aluminium extrudé et coins en polyamide, panneaux latéraux amovibles, filtres F6+F6 et F8, isolation en laine de roche de 25 mm d'épaisseur et 40 kg/m³, batterie à détente directe. Installation dans le sol.
Inclut: Implantation. Mise en place et fixation. Connexion et contrôle de son bon fonctionnement.
Critère pour le métré: Nombre d'unités prévues, selon documentation graphique du Projet.
Critère pour le mémoire: On mesurera le nombre d'unités réellement exécutées selon les spécifications du Projet.

| Code | U | Désignation | Quantité | Prix | Montant |
|---|---|---|---|---|---|
| mt42tsb295paW1c | U | Récupérateur de chaleur air-air, de dimensions 1240x2100x593 mm, poids 236 kg, débit d'air nominal 2600 m³/h, consommation électrique des ventilateurs 2x780 W avec alimentation monophasée à 230 V, pression statique 200 Pa, puissance sonore 80 dBA, efficacité thermique 83,85%, diamètre des conduits 400 mm, avec échangeur à plaques en aluminium de flux croisé, structure en aluminium extrudé et coins en polyamide, panneaux latéraux amovibles, filtres F6+F6 et F8, isolation en laine de roche de 25 mm d'épaisseur et 40 kg/m³. (matériau) | 1 | 8360.63 | 8360.630 |
| mt42tsb297e | U | Batterie à détente directe, pour récupérateur de chaleur air-air. (matériau) | 1 | 2068.95 | 2068.950 |
| mo005 | h | Compagnon professionnel III/CP2 installateur de climatisation. (main-d'œuvre) | 1.7 | 30.2 | 51.340 |
| mo104 | h | Ouvrier professionnel II/OP installateur de climatisation. (main-d'œuvre) | 1.7 | 25.99 | 44.183 |
| % | % | Frais de chantier des unités d'ouvrage | 2 % | 10525.103 | 210.502 |
|  |  | Coûts directs |  |  | 10735.605 |

## Ressources

**mt42tsb295paW1c** U Récupérateur de chaleur air-air
Données techniques: Coût énergétique 13839.489 MJ; Émission de CO2 518.072 kg
Déchets:
- emballage: re150101 Emballages en papier et en carton. (composant de déchet); quantité 2.143 kg; Code CED 15 01 01; Masse de l'élément 1 kg; Volume 0.001333 m3
