# Unité extérieure d'air conditionné, pour gaz R-410A

- Propriété du fichier: CYPE Ingenieros S.A.
- Format: FIEBDC-3/2016
- Logiciel: Generador de precios de la construcción. CYPE Ingenieros, S.A.
- Date: 18/05/2024
- Devise: EUR
- Coûts indirects: 3 %
- Frais généraux: 13 %
- Bénéfice: 6 %
- TVA: 20 %

## T Équipements techniques

### TV Climatisation et ventilation

#### TVB Système Toshiba à débit de réfrigérant variable

**TVB090** U Unité extérieure d'air conditionné, pour gaz R-410A.
Combinaison de trois unités extérieures d'air conditionné SMMS-u, système VRF pompe à chaleur, pour gaz R-410A, alimentation triphasée (400V/50Hz), modèle MMY-UP5011HT8P-E "TOSHIBA", constituée d'une unité modèle MMY-MUP2401HT8P-E1, une unité modèle MMY-MUP1401HT8P-E et une unité modèle MMY-MUP1201HT8P-E, puissance frigorifique nominale 140,5 kW (température de bulbe sec de l'air intérieur 27°C, température de bulbe humide de l'air intérieur 19°C, température de bulbe sec de l'air extérieur 35°C, température de bulbe humide de l'air extérieur 24°C), EER 2,86, SEER 7,02, consommation électrique nominale en refroidissement 49,08 kW, intervalle de fonctionnement de température de bulbe sec de l'air extérieur en refroidissement de -5 à 46°C, puissance calorifique nominale 140,5 kW (température de bulbe sec de l'air intérieur 20°C, température de bulbe sec de l'air extérieur 7°C, température de bulbe humide de l'air extérieur 6°C), COP 3,82, SCOP 4,44, consommation électrique nominale en chauffage 36,75 kW, intervalle de fonctionnement de température de bulbe humide de l'air extérieur en chauffage de -25 à 15,5°C, puissance sonore en refroidissement 87,5 dBA, puissance sonore en chauffage 91,5 dBA, compresseurs type Triple Rotary, avec technologie Inverter, avec capacité de connexion allant jusqu'à 74 unités intérieures.
Critère d'évaluation économique: Le prix ne comprend les éléments antivibratoires de sol, la canalisation ni le câblage électrique d'alimentation.
Inclut: Implantation. Mise en place et fixation. Connexion aux lignes frigorifiques. Connexion au réseau électrique. Connexion au réseau de tout à l'égout. Mise en marche.
Critère pour le métré: Nombre d'unités prévues, selon documentation graphique du Projet.
Critère pour le mémoire: On mesurera le nombre d'unités réellement exécutées selon les spécifications du Projet.

| Code | U | Désignation | Quantité | Prix | Montant |
|---|---|---|---|---|---|
| mt42tsb018a | U | Combinaison de trois unités extérieures d'air conditionné SMMS-u, système VRF pompe à chaleur, pour gaz R-410A, alimentation triphasée (400V/50Hz), modèle MMY-UP5011HT8P-E "TOSHIBA", constituée d'une unité modèle MMY-MUP2401HT8P-E1, une unité modèle MMY-MUP1401HT8P-E et une unité modèle MMY-MUP1201HT8P-E, puissance frigorifique nominale 140,5 kW (température de bulbe sec de l'air intérieur 27°C, température de bulbe humide de l'air intérieur 19°C, température de bulbe sec de l'air extérieur 35°C, température de bulbe humide de l'air extérieur 24°C), EER 2,86, SEER 7,02, consommation électrique nominale en refroidissement 49,08 kW, intervalle de fonctionnement de température de bulbe sec de l'air extérieur en refroidissement de -5 à 46°C, puissance calorifique nominale 140,5 kW (température de bulbe sec de l'air intérieur 20°C, température de bulbe sec de l'air extérieur 7°C, température de bulbe humide de l'air extérieur 6°C), COP 3,82, SCOP 4,44, consommation électrique nominale en chauffage 36,75 kW, intervalle de fonctionnement de température de bulbe humide de l'air extérieur en chauffage de -25 à 15,5°C, puissance sonore en refroidissement 87,5 dBA, puissance sonore en chauffage 91,5 dBA, compresseurs type Triple Rotary, avec technologie Inverter, avec capacité de connexion allant jusqu'à 74 unités intérieures. (matériau) | 1 | 68487 | 68487.000 |
| mt42tsb505b | U | Kit de distribution de la ligne frigorifique, pour combinaison d'unités extérieures du système SMMS-e, modèle RBM-BT24E "TOSHIBA", constitué de trois joints, un pour la ligne de liquide, un pour la ligne de gaz et un pour l'équilibrage de gaz entre unités. (matériau) | 1 | 319 | 319.000 |
| mo005 | h | Compagnon professionnel III/CP2 installateur de climatisation. (main-d'œuvre) | 9.918 | 30.2 | 299.524 |
| mo104 | h | Ouvrier professionnel II/OP installateur de climatisation. (main-d'œuvre) | 9.918 | 25.99 | 257.769 |
| % | % | Frais de chantier des unités d'ouvrage | 2 % | 69363.293 | 1387.266 |
|  |  | Coûts directs |  |  | 70750.559 |

## Ressources

**mt42tsb018a** U Combinaison de trois unités extérieures d'air conditionné SMMS-u
Données techniques: Coût énergétique 37286.600 MJ; Émission de CO2 2551.728 kg
Déchets:
- emballage: re150101 Emballages en papier et en carton. (composant de déchet); quantité 0.18 kg; Code CED 15 01 01; Masse de l'élément 1 kg; Volume 0.001333 m3
- emballage: re170203 Plastique. (composant de déchet); quantité 0.09 kg; Code CED 17 02 03; Masse de l'élément 1 kg; Volume 0.001667 m3
