# Conduit circulaire en plaque d'acier galvanisé

- Propriété du fichier: CYPE Ingenieros S.A.
- Format: FIEBDC-3/2016
- Logiciel: Generador de precios de la construcción. CYPE Ingenieros, S.A.
- Date: 25/06/2024
- Devise: EUR
- Coûts indirects: 3 %
- Frais généraux: 13 %
- Bénéfice: 6 %
- TVA: 20 %

## T Équipements techniques

### TV Climatisation et ventilation

#### TVC Conduits d'admission et d'extraction pour ventilation

**TVC030** m Conduit circulaire en plaque d'acier galvanisé.
Conduit circulaire de ventilation, constitué de tube de tôle en acier galvanisé à paroi simple lisse, autoconnectable mâle/femelle, de 275 mm de diamètre et 0,6 mm d'épaisseur de tôle, placé en position horizontal. Comprend le matériau auxiliaire pour le montage et la fixation à l'ouvrage, les accessoires et les pièces spéciales.
Critère d'évaluation économique: Le prix ne comprend les registres de régulation, les clapets coupe-feu, les grilles ni les diffuseurs.
Inclut: Implantation du parcours du conduit et de la situation des éléments de fixation. Présentation des tuyaux, des accessoires et des pièces spéciales. Fixation des produits complémentaires pour le montage et la fixation à l'ouvrage. Montage, connexion et contrôle de son bon fonctionnement.
Critère pour le métré: Longueur projetée, selon documentation graphique du Projet, mesurée entre les axes des éléments ou des points à connecter, sans décompter les pièces spéciales.
Critère pour le mémoire: On mesurera la longueur réellement exécutée selon les spécifications du Projet.

| Code | U | Désignation | Quantité | Prix | Montant |
|---|---|---|---|---|---|
| mt42cvg410i | U | Matériau auxiliaire pour montage et fixation à l'ouvrage des conduits de tôle en acier galvanisé à paroi simple lisse, de 275 mm de diamètre. (matériau) | 1 | 0.64 | 0.640 |
| mt42cvg010yd | m | Tube de tôle en acier galvanisé à paroi simple lisse, autoconnectable mâle/femelle, de 275 mm de diamètre et 0,6 mm d'épaisseur de tôle, fourni en tronçons de 1 m, avec le prix augmenté de 15% pour cause d'accessoires et pièces spéciales. (matériau) | 1 | 14.67 | 14.670 |
| mo013 | h | Compagnon professionnel III/CP2 monteur de conduits métalliques. (main-d'œuvre) | 0.339 | 30.2 | 10.238 |
| mo084 | h | Ouvrier professionnel II/OP monteur de conduits métalliques. (main-d'œuvre) | 0.169 | 26.02 | 4.397 |
| % | % | Frais de chantier des unités d'ouvrage | 2 % | 29.945 | 0.599 |
|  |  | Coûts directs |  |  | 30.544 |

Déchets:
- pose: mt42cvg010yd; facteur de déchet 0.0324065

## Ressources

**mt42cvg010yd** m Tube de tôle en acier galvanisé à paroi simple lisse
Données techniques: Coût énergétique 103.927 MJ; Émission de CO2 10.410 kg; Code CED 17 04 05; Masse de l'élément 4.069 kg; Volume 0.001938 m3
Déchets:
- emballage: re170201 Bois. (composant de déchet); quantité 0.011 kg; Code CED 17 02 01; Masse de l'élément 1 kg; Volume 0.000909 m3
- emballage: re170203 Plastique. (composant de déchet); quantité 0.003 kg; Code CED 17 02 03; Masse de l'élément 1 kg; Volume 0.001667 m3
