# Unité intérieure d'air conditionné, de sol

- Propriété du fichier: CYPE Ingenieros S.A.
- Format: FIEBDC-3/2016
- Logiciel: Generador de precios de la construcción. CYPE Ingenieros, S.A.
- Date: 23/05/2024
- Devise: EUR
- Coûts indirects: 3 %
- Frais généraux: 13 %
- Bénéfice: 6 %
- TVA: 20 %

## T Équipements techniques

### TV Climatisation et ventilation

#### TVL Système Mitsubishi Electric à débit de réfrigérant variable

**TVL110** U Unité intérieure d'air conditionné, de sol.
Unité intérieure d'air conditionné, de sol, avec carrosserie, système air-air, pour gaz R-410A, gamme domestique, modèle MFZ-KT25VG "MITSUBISHI ELECTRIC", puissance frigorifique nominale 2,5 kW (température de bulbe sec de l'air intérieur 27°C, température de bulbe humide de l'air intérieur 19°C), puissance calorifique nominale 3,4 kW (température de bulbe sec de l'air intérieur 20°C), consommation électrique nominale en refroidissement 0,025 kW, consommation électrique nominale en chauffage 0,025 kW, de 600x750x215 mm, poids 14,5 kg, avec ventilateur à 5 vitesses, pression sonore à faible vitesse 19 dBA, débit d'air à vitesse élevée 8,9 m³/min; kit de connexion avec détendeur électronique modèle PAC-LV11M-J.
Critère d'évaluation économique: Le prix ne comprend ni la canalisation ni le câblage électrique d'alimentation.
Inclut: Implantation. Mise en place et fixation. Connexion aux lignes frigorifiques. Connexion au réseau électrique. Connexion au réseau de tout à l'égout. Mise en marche.
Critère pour le métré: Nombre d'unités prévues, selon documentation graphique du Projet.
Critère pour le mémoire: On mesurera le nombre d'unités réellement exécutées selon les spécifications du Projet.

| Code | U | Désignation | Quantité | Prix | Montant |
|---|---|---|---|---|---|
| mt42mee272a | U | Unité intérieure d'air conditionné, de sol, avec carrosserie, système air-air, pour gaz R-410A, gamme domestique, modèle MFZ-KT25VG "MITSUBISHI ELECTRIC", puissance frigorifique nominale 2,5 kW (température de bulbe sec de l'air intérieur 27°C, température de bulbe humide de l'air intérieur 19°C), puissance calorifique nominale 3,4 kW (température de bulbe sec de l'air intérieur 20°C), consommation électrique nominale en refroidissement 0,025 kW, consommation électrique nominale en chauffage 0,025 kW, de 600x750x215 mm, poids 14,5 kg, avec ventilateur à 5 vitesses, pression sonore à faible vitesse 19 dBA, débit d'air à vitesse élevée 8,9 m³/min. (matériau) | 1 | 1120 | 1120.000 |
| mo005 | h | Compagnon professionnel III/CP2 installateur de climatisation. (main-d'œuvre) | 1 | 30.2 | 30.200 |
| mo104 | h | Ouvrier professionnel II/OP installateur de climatisation. (main-d'œuvre) | 1 | 25.99 | 25.990 |
| % | % | Frais de chantier des unités d'ouvrage | 2 % | 1176.190 | 23.524 |
|  |  | Coûts directs |  |  | 1199.714 |

## Ressources

**mt42mee272a** U Unité intérieure d'air conditionné
Données techniques: Coût énergétique 674.491 MJ; Émission de CO2 46.142 kg
Déchets:
- emballage: re150101 Emballages en papier et en carton. (composant de déchet); quantité 0.18 kg; Code CED 15 01 01; Masse de l'élément 1 kg; Volume 0.001333 m3
- emballage: re170203 Plastique. (composant de déchet); quantité 0.09 kg; Code CED 17 02 03; Masse de l'élément 1 kg; Volume 0.001667 m3
