# Unité intérieure pour production d'E.C.S., chauffage et refroidissement

- Propriété du fichier: CYPE Ingenieros S.A.
- Format: FIEBDC-3/2016
- Logiciel: Generador de precios de la construcción. CYPE Ingenieros, S.A.
- Date: 23/05/2024
- Devise: EUR
- Coûts indirects: 3 %
- Frais généraux: 13 %
- Bénéfice: 6 %
- TVA: 20 %

## T Équipements techniques

### TV Climatisation et ventilation

#### TVL Système Mitsubishi Electric à débit de réfrigérant variable

**TVL120** U Unité intérieure pour production d'E.C.S., chauffage et refroidissement.
Unité intérieure pour service d'E.C.S., pour gaz R-410A, gamme Ecodan pour City Multi, modèle PWFY-P100VM-E-BU "MITSUBISHI ELECTRIC", dans une installation avec unité extérieure avec récupération de chaleur de la série PURY/PQRY, puissance calorifique nominale 12,5 kW, consommation électrique nominale en chauffage 2,48 kW, de 450x300x800 mm, poids 60 kg, pression sonore 44 dBA, production d'eau chaude jusqu'à 70°C, avec échangeur à plaques et circuit frigorifique pour gaz R-134a.
Critère d'évaluation économique: Le prix ne comprend ni la canalisation ni le câblage électrique d'alimentation.
Inclut: Implantation. Mise en place et fixation. Connexion aux lignes frigorifiques. Connexion au réseau de conduite d'eau. Connexion au réseau électrique. Mise en marche.
Critère pour le métré: Nombre d'unités prévues, selon documentation graphique du Projet.
Critère pour le mémoire: On mesurera le nombre d'unités réellement exécutées selon les spécifications du Projet.

| Code | U | Désignation | Quantité | Prix | Montant |
|---|---|---|---|---|---|
| mt42mee300a | U | Unité intérieure pour service d'E.C.S., pour gaz R-410A, gamme Ecodan pour City Multi, modèle PWFY-P100VM-E-BU "MITSUBISHI ELECTRIC", dans une installation avec unité extérieure avec récupération de chaleur de la série PURY/PQRY, puissance calorifique nominale 12,5 kW, consommation électrique nominale en chauffage 2,48 kW, de 450x300x800 mm, poids 60 kg, pression sonore 44 dBA, production d'eau chaude jusqu'à 70°C, avec échangeur à plaques et circuit frigorifique pour gaz R-134a. (matériau) | 1 | 6951 | 6951.000 |
| mo005 | h | Compagnon professionnel III/CP2 installateur de climatisation. (main-d'œuvre) | 1 | 30.2 | 30.200 |
| mo104 | h | Ouvrier professionnel II/OP installateur de climatisation. (main-d'œuvre) | 1 | 25.99 | 25.990 |
| % | % | Frais de chantier des unités d'ouvrage | 2 % | 7007.190 | 140.144 |
|  |  | Coûts directs |  |  | 7147.334 |

## Ressources

**mt42mee300a** U Unité intérieure pour service d'E.C.S
Données techniques: Coût énergétique 2763.332 MJ; Émission de CO2 189.094 kg
Déchets:
- emballage: re150101 Emballages en papier et en carton. (composant de déchet); quantité 0.18 kg; Code CED 15 01 01; Masse de l'élément 1 kg; Volume 0.001333 m3
- emballage: re170203 Plastique. (composant de déchet); quantité 0.09 kg; Code CED 17 02 03; Masse de l'élément 1 kg; Volume 0.001667 m3
