# Bouche d'extraction pour ventilation

- Propriété du fichier: CYPE Ingenieros S.A.
- Format: FIEBDC-3/2016
- Logiciel: Generador de precios de la construcción. CYPE Ingenieros, S.A.
- Date: 01/06/2024
- Devise: EUR
- Coûts indirects: 3 %
- Frais généraux: 13 %
- Bénéfice: 6 %
- TVA: 20 %

## T Équipements techniques

### TV Climatisation et ventilation

#### TVR Aérateurs

**TVR030** U Bouche d'extraction pour ventilation.
Bouche d'extraction, réglable, en tôle galvanisée laquée de couleur blanche RAL 9010, débit maximum 19 l/s, de 125 mm de diamètre de connexion et 165 mm de diamètre extérieur. Comprend les éléments de fixation, silencieux acoustique et les accessoires de montage.
Inclut: Implantation. Montage. Mise en place et fixation de l'élément au conduit d'extraction.
Critère pour le métré: Nombre d'unités prévues, selon documentation graphique du Projet.
Critère pour le mémoire: On mesurera le nombre d'unités réellement exécutées selon les spécifications du Projet.

| Code | U | Désignation | Quantité | Prix | Montant |
|---|---|---|---|---|---|
| mt42sva250e | U | Bouche d'extraction, réglable, en tôle galvanisée laquée de couleur blanche RAL 9010, débit maximum 19 l/s, de 125 mm de diamètre de connexion et 165 mm de diamètre extérieur, à placer dans parois ou plafonds de locaux humides (cuisine), au départ du conduit d'extraction, avec éléments de fixation, silencieux acoustique et accessoires de montage. (matériau) | 1 | 61.98 | 61.980 |
| mo011 | h | Compagnon professionnel III/CP2 monteur. (main-d'œuvre) | 0.15 | 30.2 | 4.530 |
| mo080 | h | Ouvrier professionnel II/OP monteur. (main-d'œuvre) | 0.15 | 26.02 | 3.903 |
| % | % | Frais de chantier des unités d'ouvrage | 2 % | 70.413 | 1.408 |
|  |  | Coûts directs |  |  | 71.821 |

## Ressources

**mt42sva250e** U Bouche d'extraction
Données techniques: Coût énergétique 5.257 MJ; Émission de CO2 0.349 kg
Déchets:
- emballage: re150101 Emballages en papier et en carton. (composant de déchet); quantité 0.107 kg; Code CED 15 01 01; Masse de l'élément 1 kg; Volume 0.001333 m3
- emballage: re170203 Plastique. (composant de déchet); quantité 0.054 kg; Code CED 17 02 03; Masse de l'élément 1 kg; Volume 0.001667 m3
