# Ligne frigorifique

- Propriété du fichier: CYPE Ingenieros S.A.
- Format: FIEBDC-3/2016
- Logiciel: Generador de precios de la construcción. CYPE Ingenieros, S.A.
- Date: 15/06/2024
- Devise: EUR
- Coûts indirects: 3 %
- Frais généraux: 13 %
- Bénéfice: 6 %
- TVA: 20 %

## T Équipements techniques

### TV Climatisation et ventilation

#### TVT Unités terminales autonomes de climatisation

**TVT010** m Ligne frigorifique.
Ligne frigorifique double réalisée avec tuyauterie pour gaz via tube de cuivre sans soudure, de 1/2" de diamètre et 0,8 mm d'épaisseur avec coquille de mousse élastomérique, de 13 mm de diamètre intérieur et 10 mm d'épaisseur, à base de caoutchouc synthétique flexible, de structure cellulaire fermée et tuyauterie pour liquide via tube de cuivre sans soudure, de 1/4" de diamètre et 0,8 mm d'épaisseur avec coquille de mousse élastomérique, de 7 mm de diamètre intérieur et 10 mm d'épaisseur, à base de caoutchouc synthétique flexible, de structure cellulaire fermée.
Inclut: Implantation du parcours de la ligne. Rubanage des extrémités. Mise en place de l'isolant. Montage et fixation de la ligne. Évasement. Vidange pour sa charge.
Critère pour le métré: Longueur mesurée selon documentation graphique du Projet.
Critère pour le mémoire: On mesurera la longueur réellement exécutée selon les spécifications du Projet.

| Code | U | Désignation | Quantité | Prix | Montant |
|---|---|---|---|---|---|
| mt42lin030a | m | Tube de cuivre sans soudure, de 1/4" de diamètre et 0,8 mm d'épaisseur, selon NF EN 12735-1. (matériau) | 1 | 3 | 3.000 |
| mt17coe070aa | m | Coquille de mousse élastomérique, de 7 mm de diamètre intérieur et 10 mm d'épaisseur, à base de caoutchouc synthétique flexible, de structure cellulaire fermée. (matériau) | 1.05 | 7.96 | 8.358 |
| mt17coe110 | l | Adhésif pour coquille élastomérique. (matériau) | 0.021 | 19.01 | 0.399 |
| mt42lin030c | m | Tube de cuivre sans soudure, de 1/2" de diamètre et 0,8 mm d'épaisseur, selon NF EN 12735-1. (matériau) | 1 | 4.66 | 4.660 |
| mt17coe070ca | m | Coquille de mousse élastomérique, de 13 mm de diamètre intérieur et 10 mm d'épaisseur, à base de caoutchouc synthétique flexible, de structure cellulaire fermée. (matériau) | 1.05 | 9.8 | 10.290 |
| mo005 | h | Compagnon professionnel III/CP2 installateur de climatisation. (main-d'œuvre) | 0.2 | 30.2 | 6.040 |
| mo104 | h | Ouvrier professionnel II/OP installateur de climatisation. (main-d'œuvre) | 0.2 | 25.99 | 5.198 |
| % | % | Frais de chantier des unités d'ouvrage | 2 % | 37.945 | 0.759 |
|  |  | Coûts directs |  |  | 38.704 |

Déchets:
- pose: mt42lin030a Tube de cuivre sans soudure, de 1/4" de diamètre et 0,8 mm d'épaisseur, selon NF EN 12735-1; facteur de déchet 0.044
- pose: mt17coe070aa; facteur de déchet 0.067071
- pose: mt42lin030c Tube de cuivre sans soudure, de 1/2" de diamètre et 0,8 mm d'épaisseur, selon NF EN 12735-1; facteur de déchet 0.0433795
- pose: mt17coe070ca; facteur de déchet 0.0663275

## Ressources

**mt42lin030a** m Tube de cuivre sans soudure, de 1/4" de diamètre et 0,8 mm d'épaisseur, selon NF EN 12735-1
Données techniques: Coût énergétique 11.427 MJ; Émission de CO2 0.220 kg; Code CED 17 04 01; Masse de l'élément 0.31 kg; Volume 0.000207 m3

**mt17coe070aa** m Coquille de mousse élastomérique
Données techniques: Coût énergétique 9.692 MJ; Émission de CO2 0.424 kg; Code CED 17 02 03; Masse de l'élément 0.106186 kg; Volume 0.000177 m3
Déchets:
- emballage: re170203 Plastique. (composant de déchet); quantité 0.003 kg; Code CED 17 02 03; Masse de l'élément 1 kg; Volume 0.001667 m3

**mt42lin030c** m Tube de cuivre sans soudure, de 1/2" de diamètre et 0,8 mm d'épaisseur, selon NF EN 12735-1
Données techniques: Coût énergétique 14.375 MJ; Émission de CO2 0.277 kg; Code CED 17 04 01; Masse de l'élément 0.39 kg; Volume 0.00026 m3

**mt17coe070ca** m Coquille de mousse élastomérique
Données techniques: Coût énergétique 11.912 MJ; Émission de CO2 0.521 kg; Code CED 17 02 03; Masse de l'élément 0.1307 kg; Volume 0.000218 m3
Déchets:
- emballage: re170203 Plastique; quantité 0.003 kg
