# Ligne frigorifique

- Propriété du fichier: CYPE Ingenieros S.A.
- Format: FIEBDC-3/2016
- Logiciel: Generador de precios de la construcción. CYPE Ingenieros, S.A.
- Date: 15/06/2024
- Devise: EUR
- Coûts indirects: 3 %
- Frais généraux: 13 %
- Bénéfice: 6 %
- TVA: 20 %

## T Équipements techniques

### TV Climatisation et ventilation

#### TVT Unités terminales autonomes de climatisation

**TVT010** m Ligne frigorifique.
Ligne frigorifique double réalisée avec tuyauterie pour gaz via tube de cuivre sans soudure, de 1 5/8" de diamètre et 1,25 mm d'épaisseur avec coquille de mousse élastomérique, de 43,5 mm de diamètre intérieur et 30 mm d'épaisseur, à base de caoutchouc synthétique flexible, de structure cellulaire fermée et tuyauterie pour liquide via tube de cuivre sans soudure, de 5/8" de diamètre et 1 mm d'épaisseur avec coquille de mousse élastomérique, de 16 mm de diamètre intérieur et 15 mm d'épaisseur, à base de caoutchouc synthétique flexible, de structure cellulaire fermée.
Inclut: Implantation du parcours de la ligne. Rubanage des extrémités. Mise en place de l'isolant. Montage et fixation de la ligne. Évasement. Vidange pour sa charge.
Critère pour le métré: Longueur mesurée selon documentation graphique du Projet.
Critère pour le mémoire: On mesurera la longueur réellement exécutée selon les spécifications du Projet.

| Code | U | Désignation | Quantité | Prix | Montant |
|---|---|---|---|---|---|
| mt42lin030d | m | Tube de cuivre sans soudure, de 5/8" de diamètre et 1 mm d'épaisseur, selon NF EN 12735-1. (matériau) | 1 | 7.06 | 7.060 |
| mt17coe070db | m | Coquille de mousse élastomérique, de 16 mm de diamètre intérieur et 15 mm d'épaisseur, à base de caoutchouc synthétique flexible, de structure cellulaire fermée. (matériau) | 1.05 | 10.72 | 11.256 |
| mt17coe110 | l | Adhésif pour coquille élastomérique. (matériau) | 0.068 | 19.01 | 1.293 |
| mt42lin030j | m | Tube de cuivre sans soudure, de 1 5/8" de diamètre et 1,25 mm d'épaisseur, selon NF EN 12735-1. (matériau) | 1 | 38.6 | 38.600 |
| mt17coe070je | m | Coquille de mousse élastomérique, de 43,5 mm de diamètre intérieur et 30 mm d'épaisseur, à base de caoutchouc synthétique flexible, de structure cellulaire fermée. (matériau) | 1.05 | 33.08 | 34.734 |
| mo005 | h | Compagnon professionnel III/CP2 installateur de climatisation. (main-d'œuvre) | 0.2 | 30.2 | 6.040 |
| mo104 | h | Ouvrier professionnel II/OP installateur de climatisation. (main-d'œuvre) | 0.2 | 25.99 | 5.198 |
| % | % | Frais de chantier des unités d'ouvrage | 2 % | 104.181 | 2.084 |
|  |  | Coûts directs |  |  | 106.265 |

Déchets:
- pose: mt42lin030d Tube de cuivre sans soudure, de 5/8" de diamètre et 1 mm d'épaisseur, selon NF EN 12735-1; facteur de déchet 0.0414146
- pose: mt17coe070db; facteur de déchet 0.0659564
- pose: mt42lin030j Tube de cuivre sans soudure, de 1 5/8" de diamètre et 1,25 mm d'épaisseur, selon NF EN 12735-1; facteur de déchet 0.022
- pose: mt17coe070je; facteur de déchet 0.0568784

## Ressources

**mt42lin030d** m Tube de cuivre sans soudure, de 5/8" de diamètre et 1 mm d'épaisseur, selon NF EN 12735-1
Données techniques: Coût énergétique 17.693 MJ; Émission de CO2 0.341 kg; Code CED 17 04 01; Masse de l'élément 0.48 kg; Volume 0.00032 m3

**mt17coe070db** m Coquille de mousse élastomérique
Données techniques: Coût énergétique 13.020 MJ; Émission de CO2 0.569 kg; Code CED 17 02 03; Masse de l'élément 0.142943 kg; Volume 0.000238 m3
Déchets:
- emballage: re170203 Plastique. (composant de déchet); quantité 0.003 kg; Code CED 17 02 03; Masse de l'élément 1 kg; Volume 0.001667 m3

**mt42lin030j** m Tube de cuivre sans soudure, de 1 5/8" de diamètre et 1,25 mm d'épaisseur, selon NF EN 12735-1
Données techniques: Coût énergétique 62.662 MJ; Émission de CO2 1.207 kg; Code CED 17 04 01; Masse de l'élément 1.7 kg; Volume 0.001133 m3

**mt17coe070je** m Coquille de mousse élastomérique
Données techniques: Coût énergétique 40.009 MJ; Émission de CO2 1.748 kg; Code CED 17 02 03; Masse de l'élément 0.441081 kg; Volume 0.000735 m3
Déchets:
- emballage: re170203 Plastique; quantité 0.008 kg
