# Unité intérieure d'air conditionné avec distribution par conduit rectangulaire

- Propriété du fichier: CYPE Ingenieros S.A.
- Format: FIEBDC-3/2016
- Logiciel: Generador de precios de la construcción. CYPE Ingenieros, S.A.
- Date: 09/07/2024
- Devise: EUR
- Coûts indirects: 3 %
- Frais généraux: 13 %
- Bénéfice: 6 %
- TVA: 20 %

## T Équipements techniques

### TV Climatisation et ventilation

#### TVT Unités terminales autonomes de climatisation

**TVT250** U Unité intérieure d'air conditionné avec distribution par conduit rectangulaire.
Unité intérieure d'air conditionné, système air-air multisplit, de plafond avec distribution par conduit rectangulaire, pour gaz R-32, pompe à chaleur, alimentation monophasée (230V/50Hz), puissance frigorifique nominale 3,5 kW (température de bulbe sec 27°C, température de bulbe humide 19°C), puissance calorifique nominale 4,5 kW (température de bulbe sec 20°C), de 200x750x500 mm, niveau sonore (vitesse ultra faible) 25 dBA, pression d'air (standard) 35 Pa, avec filtre, pompe de drainage et contrôle sans fil, avec programmateur hebdomadaire. Comprend les éléments pour la suspension au plafond.
Critère d'évaluation économique: Le prix ne comprend ni la canalisation ni le câblage électrique d'alimentation.
Inclut: Implantation. Mise en place et fixation. Connexion aux lignes frigorifiques. Connexion au réseau électrique. Connexion au réseau de tout à l'égout. Mise en marche.
Critère pour le métré: Nombre d'unités prévues, selon documentation graphique du Projet.
Critère pour le mémoire: On mesurera le nombre d'unités réellement exécutées selon les spécifications du Projet.

| Code | U | Désignation | Quantité | Prix | Montant |
|---|---|---|---|---|---|
| mt42mhi122c | U | Unité intérieure d'air conditionné, système air-air multisplit, de plafond avec distribution par conduit rectangulaire, pour gaz R-32, pompe à chaleur, alimentation monophasée (230V/50Hz), puissance frigorifique nominale 3,5 kW (température de bulbe sec 27°C, température de bulbe humide 19°C), puissance calorifique nominale 4,5 kW (température de bulbe sec 20°C), de 200x750x500 mm, niveau sonore (vitesse ultra faible) 25 dBA, pression d'air (standard) 35 Pa, avec filtre, pompe de drainage et contrôle sans fil, avec programmateur hebdomadaire. (matériau) | 1 | 742.95 | 742.950 |
| mt42www090 | U | Kit de support pour la suspension du plafond, constitué de quatre tiges filetées en acier galvanisé, avec leurs chevilles, écrous et rondelles correspondants. (matériau) | 1 | 22 | 22.000 |
| mo005 | h | Compagnon professionnel III/CP2 installateur de climatisation. (main-d'œuvre) | 1 | 30.2 | 30.200 |
| mo104 | h | Ouvrier professionnel II/OP installateur de climatisation. (main-d'œuvre) | 1 | 25.99 | 25.990 |
| % | % | Frais de chantier des unités d'ouvrage | 2 % | 821.140 | 16.423 |
|  |  | Coûts directs |  |  | 837.563 |

## Ressources

**mt42mhi122c** U Unité intérieure d'air conditionné
Données techniques: Coût énergétique 1096.850 MJ; Émission de CO2 75.047 kg
Déchets:
- emballage: re150101 Emballages en papier et en carton. (composant de déchet); quantité 0.18 kg; Code CED 15 01 01; Masse de l'élément 1 kg; Volume 0.001333 m3
- emballage: re170203 Plastique. (composant de déchet); quantité 0.09 kg; Code CED 17 02 03; Masse de l'élément 1 kg; Volume 0.001667 m3
