# Climatiseur (UTA) de faible hauteur d'encastrement, à deux tubes, avec batterie d'eau chaude

- Propriété du fichier: CYPE Ingenieros S.A.
- Format: FIEBDC-3/2016
- Logiciel: Generador de precios de la construcción. CYPE Ingenieros, S.A.
- Date: 23/05/2024
- Devise: EUR
- Coûts indirects: 3 %
- Frais généraux: 13 %
- Bénéfice: 6 %
- TVA: 20 %

## T Équipements techniques

### TV Climatisation et ventilation

#### TVU Unités de traitement d'air

**TVU030** U Climatiseur (UTA) de faible hauteur d'encastrement, à deux tubes, avec batterie d'eau chaude.
Unité de traitement d'air, pour mise en place dans un faux plafond, avec batterie d'eau chaude en cuivre/aluminium de 2 lignes, de faible hauteur (380 mm), carrosserie extérieure peinte en vert (RAL 5018) et gris (RAL 7024), panneau sandwich avec isolation en laine de roche M0 de 25 mm d'épaisseur, ventilateur centrifuge de couplage direct monophasé de 230 V, filtre gravimétrique plissé G4 avec traitement antimicrobien; avec les accessoires suivants, batterie électrique de 2 étapes précâblées, 2,5 kW, avec thermostat de sécurité et batterie d'eau froide; avec vanne à trois voies avec bypass (4 voies), avec actionneur. Totalement montée, connectée et mise en marche par l'entreprise installatrice pour le contrôle de son bon fonctionnement.
Inclut: Implantation de l'unité. Mise en place et fixation de l'unité. Connecté aux réseaux de conduction d'eau, électrique, de récupération des condensats, et aux conduits. Mise en marche.
Critère pour le métré: Nombre d'unités prévues, selon documentation graphique du Projet.
Critère pour le mémoire: On mesurera le nombre d'unités réellement exécutées selon les spécifications du Projet.

| Code | U | Désignation | Quantité | Prix | Montant |
|---|---|---|---|---|---|
| mt42ctc010h | U | Unité de traitement d'air, pour mise en place dans un faux plafond, avec batterie d'eau chaude en cuivre/aluminium de 2 lignes, de faible hauteur (380 mm), carrosserie extérieure peinte en vert (RAL 5018) et gris (RAL 7024), panneau sandwich avec isolation en laine de roche M0 de 25 mm d'épaisseur, ventilateur centrifuge de couplage direct monophasé de 230 V, filtre gravimétrique plissé G4 avec traitement antimicrobien. (matériau) | 1 | 1251.12 | 1251.120 |
| mt42ctc014b | U | Batterie électrique de 2 étapes précâblées, 2,5 kW, avec thermostat de sécurité et batterie d'eau froide. (matériau) | 1 | 970.32 | 970.320 |
| mt42vsi010dg | U | Vanne à trois voies avec bypass (4 voies), avec actionneur; y compris connexions et le montage. (matériau) | 1 | 100 | 100.000 |
| mo005 | h | Compagnon professionnel III/CP2 installateur de climatisation. (main-d'œuvre) | 4 | 30.2 | 120.800 |
| mo104 | h | Ouvrier professionnel II/OP installateur de climatisation. (main-d'œuvre) | 4 | 25.99 | 103.960 |
| % | % | Frais de chantier des unités d'ouvrage | 2 % | 2546.200 | 50.924 |
|  |  | Coûts directs |  |  | 2597.124 |

## Ressources

**mt42vsi010dg** U Vanne à trois voies avec bypass (4 voies), avec actionneur; y compris connexions et le montage
Données techniques: Coût énergétique 51.869 MJ; Émission de CO2 2.177 kg
Déchets:
- emballage: re150101 Emballages en papier et en carton. (composant de déchet); quantité 0.072 kg; Code CED 15 01 01; Masse de l'élément 1 kg; Volume 0.001333 m3
