# Béton projeté, pour bassin de piscine

- Propriété du fichier: CYPE INGENIEROS, S.A.
- Format: FIEBDC-3/2002
- Devise: EUR
- Coûts indirects: 3.00 %
- Frais généraux: 13.00 %
- Bénéfice: 6.00 %
- TVA: 20.00 %

## A VRD et aménagements extérieurs

### AB Bassins et équipements de piscine

#### ABB Bassins

**ABB020** m² Béton projeté, pour bassin de piscine.
Béton C30/37 (XC2(F) + XD2(F); D10; S3; Cl 0,4), projeté par voie mouillée pour la réalisation du parement horizontal du bassin de piscine, de 15 cm d'épaisseur, avec double treillis soudé ST 10 200x200 mm en acier Fe E 500, et armature de renfort d'acier Fe E 500, quantité 4 kg/m³, sans joints de dilatation. Comprend le fil de fer à lier et les séparateurs.
Inclut: Préparation de la surface support. Mise en place du treillis soudé. Mise en place de l'armature de renfort. Projection du béton en couches successives.
Critère pour le métré: Surface mesurée selon documentation graphique du Projet.
Critère pour le mémoire: On mesurera la surface réellement exécutée selon les spécifications du Projet.

| Code | U | Désignation | Quantité | Prix | Montant |
|---|---|---|---|---|---|
| mt07ame030bgg | m² | Treillis soudé ST 10 200x200 mm, avec fils de fer longitudinaux de 5,5 mm de diamètre et fils de fer transversaux de 5,5 mm de diamètre, acier Fe E 500, selon NF A35-080-2. (matériau) | 2.200 | 5.22 | 11.48 |
| mt07aco050c | kg | Barres en acier haute adhérence, Fe E 500, fourni sur chantier en barres brutes, de divers diamètres. (matériau) | 4.200 | 2.00 | 8.40 |
| mt08var050 | kg | Fil de fer galvanisé pour attacher, de 1,30 mm de diamètre. (matériau) | 0.048 | 1.50 | 0.07 |
| mt07aco020d | U | Séparateur homologué pour murs. (matériau) | 4.000 | 0.06 | 0.24 |
| mt10hes200b | m³ | Béton à projeter, C30/37 (XC2(F) + XD2(F); D10; S3; Cl 0,4), avec un dosage en ciment de 400 kg/m³, prêt à l'emploi, selon NF EN 14487-1. (matériau) | 0.155 | 100.70 | 15.61 |
| mq06gun010 | h | Machine à projeter le béton par voie mouillée 33 kW. (matériel) | 0.700 | 14.54 | 10.18 |
| mo043 | h | Compagnon professionnel III/CP2 ferrailleur. (main-d'œuvre) | 0.080 | 30.72 | 2.46 |
| mo090 | h | Ouvrier professionnel II/OP ferrailleur. (main-d'œuvre) | 0.084 | 27.32 | 2.29 |
| mo041 | h | Compagnon professionnel III/CP2 VRD espaces publics. (main-d'œuvre) | 0.516 | 29.25 | 15.09 |
| mo087 | h | Ouvrier professionnel II/OP VRD espaces publics. (main-d'œuvre) | 0.218 | 26.02 | 5.67 |
| % | % | Frais de chantier des unités d'ouvrage | 3 % | 71.49 | 2.14 |
|  |  | Coûts directs |  |  | 73.63 |
