# Tuyauterie d'arrosage goutte-à-goutte

- Propriété du fichier: CYPE INGENIEROS, S.A.
- Format: FIEBDC-3/2002
- Devise: EUR
- Coûts indirects: 3.00 %
- Frais généraux: 13.00 %
- Bénéfice: 6.00 %
- TVA: 20.00 %

## A VRD et aménagements extérieurs

### AV Espaces verts et mobilier urbain

#### AVA Arrosage

**AVA040** m Tuyauterie d'arrosage goutte-à-goutte.
Tuyauterie d'arrosage goutte-à-goutte, constitué de tube en polyéthylène, couleur marron, de 12 mm de diamètre extérieur, avec goutteurs intégrés, situés tous les 50 cm. Comprend les accessoires de connexion.
Inclut: Implantation et tracé. Mise en place de la tuyauterie. Connexion et contrôle de son bon fonctionnement.
Critère pour le métré: Longueur mesurée selon documentation graphique du Projet.
Critère pour le mémoire: On mesurera la longueur réellement exécutée selon les spécifications du Projet.

| Code | U | Désignation | Quantité | Prix | Montant |
|---|---|---|---|---|---|
| mt48tpg020oac | m | Tube en polyéthylène, couleur marron, de 12 mm de diamètre extérieur, avec goutteurs intégrés, situés tous les 50 cm, fourni en rouleaux, avec le prix augmenté de 10% pour cause d'accessoires et pièces spéciales. (matériau) | 1.000 | 0.57 | 0.57 |
| mo008 | h | Compagnon professionnel III/CP2 plombier. (main-d'œuvre) | 0.010 | 30.20 | 0.30 |
| mo107 | h | Ouvrier professionnel II/OP plombier. (main-d'œuvre) | 0.050 | 25.99 | 1.30 |
| % | % | Frais de chantier des unités d'ouvrage | 2 % | 2.17 | 0.04 |
|  |  | Coûts directs |  |  | 2.21 |
