# Bordure préfabriquée en béton

- Propriété du fichier: CYPE INGENIEROS, S.A.
- Format: FIEBDC-3/2002
- Devise: EUR
- Coûts indirects: 3.00 %
- Frais généraux: 13.00 %
- Bénéfice: 6.00 %
- TVA: 20.00 %

## A VRD et aménagements extérieurs

### AV Espaces verts et mobilier urbain

#### AVB Bordures et rigoles

**AVB030** m Bordure préfabriquée en béton.
Pièces de bordure droite en béton, double couche, avec section normalisée piéton A1 (20x14) cm, classe climatique B (absorption <=6%), classe de résistance à l'abrasion I (marche <=20 mm) et classe résistance à la flexion S (R-3,5 N/mm²), de 50 cm de longueur, selon NF EN 1340, placées sur base de béton massif (C20/25 (X0(F); D20; S2; Cl 1,0)) d'épaisseur uniforme de 20 cm et 10 cm de largeur de chaque côté du bord, coulage depuis le camion, extension et vibrage, avec finition lissée à la règle, selon les pentes du projet et placé sur plateforme avec indice CBR > 5 (California Bearing Ratio), non comprise dans ce prix; le jointoiement de largeur maximale 5 mm avec du mortier de ciment, industriel, M-5. Comprend les extrémités ou contreforts de 1/3 et 2/3 de la hauteur du bord, respectivement du côté de la chaussée et au verso, avec un minimum de 10 cm, sauf dans le cas de revêtements flexibles.
Inclut: Implantation des alignements et des niveaux. Coulage et extension du béton en lit d'appui. Mise en place et nivellement des pièces, y compris les extrémités ou les contreforts. Remplissage des joints avec du mortier de ciment.
Critère pour le métré: Longueur mesurée selon documentation graphique du Projet.
Critère pour le mémoire: On mesurera la longueur réellement exécutée selon les spécifications du Projet.

| Code | U | Désignation | Quantité | Prix | Montant |
|---|---|---|---|---|---|
| mt10hmf030p | m³ | Béton massif C20/25 (X0(F); D20; S2; Cl 1,0), prêt à l'emploi, selon NF EN 206. (matériau) | 0.082 | 115.00 | 9.43 |
| mt08aaa010a | m³ | Eau. (matériau) | 0.006 | 1.50 | 0.01 |
| mt09mif010ca | t | Mortier industriel pour maçonnerie, de ciment, couleur grise, catégorie M-5 (résistance à la compression 5 N/mm²), fourni en sacs, selon NF EN 998-2. (matériau) | 0.008 | 53.48 | 0.43 |
| mt18jbg010md | U | Bordure droite en béton, double couche, avec section normalisée piéton A1 (20x14) cm, classe climatique B (absorption <=6%), classe de résistance à l'abrasion I (marche <=20 mm) et classe résistance à la flexion S (R-3,5 N/mm²), de 50 cm de longueur, selon NF EN 1340. (matériau) | 2.100 | 2.67 | 5.61 |
| op00amo010 |  | Rectifieuse ou scie radiale. | 1.000 | 0.00 | 0.00 |
| mo041 | h | Compagnon professionnel III/CP2 VRD espaces publics. (main-d'œuvre) | 0.280 | 29.25 | 8.19 |
| mo087 | h | Ouvrier professionnel II/OP VRD espaces publics. (main-d'œuvre) | 0.300 | 26.02 | 7.81 |
| % | % | Frais de chantier des unités d'ouvrage | 2 % | 31.48 | 0.63 |
|  |  | Coûts directs |  |  | 32.11 |
