# Ensemble de jeux pour enfants

- Propriété du fichier: CYPE INGENIEROS, S.A.
- Format: FIEBDC-3/2002
- Devise: EUR
- Coûts indirects: 3.00 %
- Frais généraux: 13.00 %
- Bénéfice: 6.00 %
- TVA: 20.00 %

## A VRD et aménagements extérieurs

### AV Espaces verts et mobilier urbain

#### AVJ Aires de jeux

**AVJ010** U Ensemble de jeux pour enfants.
Ensemble de jeux pour enfants, composé de balançoire en tube d'acier peint au four, de 1 place, pour enfant de 1 à 4 ans, avec zone d sécurité de 12,50 m² et 0,80 m de hauteur libre de chute; maison avec tables et bancs en bois de pin sylvestre, traité en autoclave, de 1,46 m de hauteur, pour enfant de 2 à 6 ans, avec zone d sécurité de 17,40 m² et 0,60 m de hauteur libre de chute; jeu de ressort en acier et structure en tube d'acier peint au four, de 1 place, pour enfant de 2 à 6 ans, avec zone d sécurité de 7,50 m² et 0,45 m de hauteur libre de chute; bascule en tube d'acier peint au four et panneaux HPL, de 3 places, pour enfant de 3 à 8 ans, avec zone d sécurité de 12,50 m² et 1,00 m de hauteur libre de chute; toboggan de plaques en polyéthylène haute densité, pour enfant de 4 à 8 ans, avec zone d sécurité de 27,50 m² et 1,50 m de hauteur libre de chute. Mise en place: avec des chevilles chimiques, sur une surface de base. Comprend les éléments de fixation.
Critère d'évaluation économique: Le prix ne comprend pas la surface base.
Inclut: Implantation. Nettoyage et préparation de la surface support. Montage, mise en place et aplomb de l'ensemble des jeux pour enfants.
Critère pour le métré: Nombre d'unités prévues, selon documentation graphique du Projet.
Critère pour le mémoire: On mesurera le nombre d'unités réellement exécutées selon les spécifications du Projet.

| Code | U | Désignation | Quantité | Prix | Montant |
|---|---|---|---|---|---|
| mt50spl105b | U | Fixation composée d'une cheville chimique, d'une rondelle et d'une vis en acier. (matériau) | 30.000 | 5.70 | 171.00 |
| mt52jig030aa | U | Balançoire en tube d'acier peint au four, de 1 place, avec crochets en polyamide, siège en polyuréthane et roulements et chaînes en acier inoxydable, pour enfant de 1 à 4 ans, avec zone d sécurité de 12,50 m² et 0,80 m de hauteur libre de chute, avec éléments de fixation. Selon NF EN 1176-1 et NF EN 1176-2. (matériau) | 1.000 | 1099.00 | 1099.00 |
| mt52jig080a | U | Maison avec tables et bancs en bois de pin sylvestre, traité en autoclave, de 1,46 m de hauteur, pour enfant de 2 à 6 ans, avec zone d sécurité de 17,40 m² et 0,60 m de hauteur libre de chute, avec éléments de fixation. Selon NF EN 1176-1 et NF EN 1176-2. (matériau) | 1.000 | 3455.63 | 3455.63 |
| mt52jig040a | U | Jeu de ressort en acier et structure en tube d'acier peint au four, de 1 place, avec panneaux HPL et siège en caoutchouc, pour enfant de 2 à 6 ans, avec zone d sécurité de 7,50 m² et 0,45 m de hauteur libre de chute, avec éléments de fixation. Selon NF EN 1176-1. (matériau) | 1.000 | 686.70 | 686.70 |
| mt52jig020i | U | Bascule en tube d'acier peint au four et panneaux HPL, de 3 places, avec ressorts en acier et sièges en polyéthylène, pour enfant de 3 à 8 ans, avec zone d sécurité de 12,50 m² et 1,00 m de hauteur libre de chute, avec éléments de fixation. Selon NF EN 1176-1 et NF EN 1176-6. (matériau) | 1.000 | 2065.00 | 2065.00 |
| mt52jig050r | U | Toboggan de plaques en polyéthylène haute densité, rampe en polyéthylène, barre de sécurité et échelons en polyuréthane avec noyau en acier, pour enfant de 4 à 8 ans, avec zone d sécurité de 27,50 m² et 1,50 m de hauteur libre de chute, avec éléments de fixation. Selon NF EN 1176-1 et NF EN 1176-3. (matériau) | 1.000 | 3780.00 | 3780.00 |
| mq04cag010a | h | Camion grue jusqu'à 6 t de charge maximale. (matériel) | 1.000 | 55.38 | 55.38 |
| op00tal010 |  | Perceuse. | 1.000 | 0.00 | 0.00 |
| op00ato010 |  | Tournevis. | 1.000 | 0.00 | 0.00 |
| mo041 | h | Compagnon professionnel III/CP2 VRD espaces publics. (main-d'œuvre) | 9.000 | 29.25 | 263.25 |
| mo087 | h | Ouvrier professionnel II/OP VRD espaces publics. (main-d'œuvre) | 9.000 | 26.02 | 234.18 |
| % | % | Frais de chantier des unités d'ouvrage | 2 % | 11810.14 | 236.20 |
|  |  | Coûts directs |  |  | 12046.34 |
