# Linteau en pierre naturelle

- Propriété du fichier: CYPE INGENIEROS, S.A.
- Format: FIEBDC-3/2002
- Devise: EUR
- Coûts indirects: 3.00 %
- Frais généraux: 13.00 %
- Bénéfice: 6.00 %
- TVA: 20.00 %

## E Enveloppe et finition extérieure

### EC Éléments complémentaires de façade

#### ECL Linteaux

**ECL030** m Linteau en pierre naturelle.
Linteau en marbre Crème Ivoire, en pièces allant jusqu'à 1100 mm de longueur, de 290 à 320 mm de largeur et 20 mm d'épaisseur, face et bord droit poli et grave adhérée à la surface sur sa face inférieure, encastré dans les jambages; mis en place avec du mortier de ciment, industriel, avec adjuvant hydrofuge, M-10; et jointement entre pièces et des assemblages avec les murs avec du mortier de joints spécial pour pierre naturelle.
Inclut: Nettoyage et préparation du plan d'appui. Implantation du niveau d'appui du linteau. Découpe des pièces. Présentation du linteau. Aplomb et nivellement. Installation de l'étai. Scellement des joints et nettoyage. Retrait de l'étai.
Critère pour le métré: Longueur mesurée selon documentation graphique du Projet, y compris les connexions aux appuis.
Critère pour le mémoire: On mesurera la longueur réellement exécutée selon les spécifications du Projet, y compris les appuis.

| Code | U | Désignation | Quantité | Prix | Montant |
|---|---|---|---|---|---|
| mt20dpn010gy | m | Linteau en marbre Crème Ivoire, en pièces allant jusqu'à 1100 mm de longueur, de 290 à 320 mm de largeur et 20 mm d'épaisseur, face et bord droit poli et grave adhérée à la surface sur sa face inférieure, selon NF EN 771-6. (matériau) | 1.050 | 18.32 | 19.24 |
| mt08aaa010a | m³ | Eau. (matériau) | 0.006 | 1.50 | 0.01 |
| mt09mif010ka | t | Mortier industriel pour maçonnerie, de ciment, couleur grise, avec adjuvant hydrofuge, catégorie M-10 (résistance à la compression 10 N/mm²), fourni en sacs, selon NF EN 998-2. (matériau) | 0.015 | 65.98 | 0.99 |
| mt09mcr220 | kg | Mortier de jointoiement pour revêtements, intérieurs et extérieurs, en pierre naturelle, polie ou à polir, constitué de ciment, granulats à base de poussière de marbre, pigments résistants aux alcalis et additifs spéciaux. (matériau) | 0.024 | 1.80 | 0.04 |
| op00sie030 |  | Scie à disque de diamant, pour table de travail, à coupe humide. | 1.000 | 0.00 | 0.00 |
| mo020 | h | Compagnon professionnel III/CP2 construction. (main-d'œuvre) | 0.220 | 29.25 | 6.44 |
| mo113 | h | Ouvrier d'exécution I/OE1 construction. (main-d'œuvre) | 0.260 | 24.51 | 6.37 |
| % | % | Frais de chantier des unités d'ouvrage | 2 % | 33.09 | 0.66 |
|  |  | Coûts directs |  |  | 33.75 |
