# Linteau en maçonnerie renforcée de briques en terre cuite découpées apparente

- Propriété du fichier: CYPE INGENIEROS, S.A.
- Format: FIEBDC-3/2002
- Devise: EUR
- Coûts indirects: 3.00 %
- Frais généraux: 13.00 %
- Bénéfice: 6.00 %
- TVA: 20.00 %

## E Enveloppe et finition extérieure

### EC Éléments complémentaires de façade

#### ECL Linteaux

**ECL040** m Linteau en maçonnerie renforcée de briques en terre cuite découpées apparente.
Linteau de 11,5 cm d'épaisseur, en maçonnerie renforcée de briques silico-calcaires apparentes perforées, 24x11,5x5,2 cm, appareil en boutisse posé verticalement (briques sur chant), pose avec du mortier de chaux industriel, couleur Natural, M-5, fourni en sacs, avec joints horizontaux et verticaux de 10 mm d'épaisseur, joint creux; avec renfort d'acier Fe E 500 (quantité 2,7 kg/m²) et remplissage de mortier; appui via étais métalliques télescopiques et planches en bois.
Inclut: Nettoyage et nivellement de la surface d'appui. Implantation et marquage des axes des étais sur la baie. Implantation et découpe des planches. Installation de l'étai. Mise en place des briques. Mise en place des armatures. Remplissage avec du mortier. Démontage et retrait de l'étai.
Critère pour le métré: Longueur mesurée selon documentation graphique du Projet, y compris les connexions aux appuis.
Critère pour le mémoire: On mesurera la longueur réellement exécutée selon les spécifications du Projet, y compris les appuis.

| Code | U | Désignation | Quantité | Prix | Montant |
|---|---|---|---|---|---|
| mt05csc010a | U | Brique silico-calcaire apparente perforée, 24x11,5x5,2 cm, selon NF EN 771-2. (matériau) | 16.000 | 0.23 | 3.68 |
| mt08aaa010a | m³ | Eau. (matériau) | 0.010 | 1.50 | 0.02 |
| mt09mcu010aab | t | Mortier industriel pour maçonnerie, de chaux, couleur Natural, catégorie M-5 (résistance à la compression 5 N/mm²), composé de chaux hydraulique naturelle, type NHL 3,5, selon NF EN 459-1 et granulats siliceux sélectionnés, fourni en sacs, selon NF EN 998-2. (matériau) | 0.054 | 232.80 | 12.57 |
| mt07aco050c | kg | Barres en acier haute adhérence, Fe E 500, fourni sur chantier en barres brutes, de divers diamètres. (matériau) | 2.700 | 2.00 | 5.40 |
| mt50spa050m | m³ | Grosse planche en bois de pin, dimensions 20x7,2 cm. (matériau) | 0.003 | 439.20 | 1.32 |
| mt50spa101 | kg | Clous en acier. (matériau) | 0.050 | 1.87 | 0.09 |
| mt50spa081a | U | Étai métallique télescopique, allant jusqu'à 3 m de hauteur. (matériau) | 0.013 | 19.25 | 0.25 |
| op00sie030 |  | Scie à disque de diamant, pour table de travail, à coupe humide. | 1.000 | 0.00 | 0.00 |
| op00tal010 |  | Perceuse. | 1.000 | 0.00 | 0.00 |
| mo021 | h | Compagnon professionnel III/CP2 construction pour des travaux de maçonnerie. (main-d'œuvre) | 0.371 | 29.25 | 10.85 |
| mo114 | h | Ouvrier d'exécution I/OE1 construction pour des travaux de maçonnerie. (main-d'œuvre) | 0.510 | 24.51 | 12.50 |
| % | % | Frais de chantier des unités d'ouvrage | 2 % | 46.68 | 0.93 |
|  |  | Coûts directs |  |  | 47.61 |
