# Linteau en maçonnerie de blocs de béton apparente avec treillis d'armature pour joints horizontaux

- Propriété du fichier: CYPE INGENIEROS, S.A.
- Format: FIEBDC-3/2002
- Devise: EUR
- Coûts indirects: 3.00 %
- Frais généraux: 13.00 %
- Bénéfice: 6.00 %
- TVA: 20.00 %

## E Enveloppe et finition extérieure

### EC Éléments complémentaires de façade

#### ECL Linteaux

**ECL070** m Linteau en maçonnerie de blocs de béton apparente avec treillis d'armature pour joints horizontaux.
Linteau de 40 cm d'épaisseur, réalisé avec deux rangées de bloc apparent en béton, lisses hydrofuges, couleur grise, 40x20x30 cm, pose avec du mortier de ciment industriel, couleur grise, M-5, fourni en sacs, avec joints horizontaux et verticaux de 10 mm d'épaisseur, joint creux; avec treillis préfabriqué d'armature pour joints horizontaux en acier galvanisé à chaud avec recouvrement de résine époxy, de 3,7 mm de diamètre et de 100 mm de largeur; appui via étais métalliques télescopiques et planches en bois.
Inclut: Nettoyage et nivellement de la surface d'appui. Implantation et marquage des axes des étais sur la baie. Implantation et découpe des planches. Installation de l'étai. Mise en place des blocs. Mise en place des armatures. Remplissage avec du mortier. Démontage et retrait de l'étai.
Critère pour le métré: Longueur mesurée selon documentation graphique du Projet, y compris les connexions aux appuis.
Critère pour le mémoire: On mesurera la longueur réellement exécutée selon les spécifications du Projet, y compris les appuis.

| Code | U | Désignation | Quantité | Prix | Montant |
|---|---|---|---|---|---|
| mt03bhe010afe | U | Bloc apparent en béton, lisse hydrofuge, couleur grise, 40x20x30 cm, catégorie II, résistance normalisée R10 (10 N/mm²), densité 1000 kg/m³; avec le prix augmenté de 20% pour cause de pièces spéciales: chaînages et demi-blocs. Selon NF EN 771-3. (matériau) | 5.000 | 1.73 | 8.65 |
| mt08aaa010a | m³ | Eau. (matériau) | 0.004 | 1.50 | 0.01 |
| mt09mif010ca | t | Mortier industriel pour maçonnerie, de ciment, couleur grise, catégorie M-5 (résistance à la compression 5 N/mm²), fourni en sacs, selon NF EN 998-2. (matériau) | 0.009 | 53.48 | 0.48 |
| mt07aag010ech | m | Treillis préfabriqué d'armature pour joints horizontaux en acier galvanisé à chaud avec recouvrement de résine époxy, de 3,7 mm de diamètre et 100 mm de largeur, avec dispositifs de séparation, géométrie conçue pour permettre le recouvrement et système d'autocontrôle de l'opérateur (SAO). Selon NF EN 845-3. (matériau) | 2.000 | 2.41 | 4.82 |
| mt50spa050m | m³ | Grosse planche en bois de pin, dimensions 20x7,2 cm. (matériau) | 0.003 | 439.20 | 1.32 |
| mt50spa101 | kg | Clous en acier. (matériau) | 0.050 | 1.87 | 0.09 |
| mt50spa081a | U | Étai métallique télescopique, allant jusqu'à 3 m de hauteur. (matériau) | 0.013 | 19.25 | 0.25 |
| op00sie030 |  | Scie à disque de diamant, pour table de travail, à coupe humide. | 1.000 | 0.00 | 0.00 |
| op00tal010 |  | Perceuse. | 1.000 | 0.00 | 0.00 |
| mo021 | h | Compagnon professionnel III/CP2 construction pour des travaux de maçonnerie. (main-d'œuvre) | 0.360 | 29.25 | 10.53 |
| mo114 | h | Ouvrier d'exécution I/OE1 construction pour des travaux de maçonnerie. (main-d'œuvre) | 0.209 | 24.51 | 5.12 |
| % | % | Frais de chantier des unités d'ouvrage | 2 % | 31.27 | 0.63 |
|  |  | Coûts directs |  |  | 31.90 |
