# Jalousie à lames en bois

- Propriété du fichier: CYPE INGENIEROS, S.A.
- Format: FIEBDC-3/2002
- Devise: EUR
- Coûts indirects: 3.00 %
- Frais généraux: 13.00 %
- Bénéfice: 6.00 %
- TVA: 20.00 %

## E Enveloppe et finition extérieure

### EF Fermetures et protections solaires

#### EFJ Jalousies à lames

**EFJ020** m² Jalousie à lames en bois.
Jalousie ouvrante à un vantail constituée de lames orientables en bois de cèdre rouge, de 140 mm de largeur, avec traitement fongicide et finition peinte pour extérieur, placées en position horizontale, avec actionnement manuel par levier, cadre composé de profilés en aluminium laqué de couleur à choisir et éléments pour fixation des lames en acier inoxydable. Comprend les platines pour fixation par ancrage chimique dans des parois maçonnées avec tiges filetées et résine.
Inclut: Implantation. Présentation et nivellement. Résolution des unions du cadre aux parements. Montage des éléments complémentaires.
Critère pour le métré: Surface mesurée selon documentation graphique du Projet, en déduisant les ouvertures de surface supérieure à 3 m².
Critère pour le mémoire: On mesurera la surface réellement exécutée selon les spécifications du Projet, en déduisant les ouvertures de surface supérieure à 3 m².

| Code | U | Désignation | Quantité | Prix | Montant |
|---|---|---|---|---|---|
| mt26aaq010a | U | Ancrage chimique composé de résine et tige filetée en acier galvanisé qualité 5.8, selon NF EN ISO 898-1; avec écrou et rondelle, de 8 mm de diamètre. (matériau) | 4.000 | 2.90 | 11.60 |
| mt22pce030a | m² | Jalousie ouvrante à un vantail constituée de lames orientables en bois de cèdre rouge, de 140 mm de largeur, avec traitement fongicide et finition peinte pour extérieur, placées en position horizontale, avec actionnement manuel par levier, cadre composé de profilés en aluminium laqué de couleur à choisir et éléments pour fixation des lames en acier inoxydable. (matériau) | 1.000 | 253.00 | 253.00 |
| op00ato010 |  | Tournevis. | 1.000 | 0.00 | 0.00 |
| mo018 | h | Compagnon professionnel III/CP2 menuisier PVC et métal. (main-d'œuvre) | 0.480 | 29.71 | 14.26 |
| mo059 | h | Ouvrier professionnel II/OP menuisier PVC et métal. (main-d'œuvre) | 0.480 | 26.10 | 12.53 |
| % | % | Frais de chantier des unités d'ouvrage | 2 % | 291.39 | 5.83 |
|  |  | Coûts directs |  |  | 297.22 |
