# Jalousie à lames en bois

- Propriété du fichier: CYPE INGENIEROS, S.A.
- Format: FIEBDC-3/2002
- Devise: EUR
- Coûts indirects: 3.00 %
- Frais généraux: 13.00 %
- Bénéfice: 6.00 %
- TVA: 20.00 %

## E Enveloppe et finition extérieure

### EF Fermetures et protections solaires

#### EFJ Jalousies à lames

**EFJ020** m² Jalousie à lames en bois.
Jalousie fixe constituée de lames fixes en bois de cèdre rouge, de 140 mm de largeur, avec traitement fongicide et finition peinte pour extérieur, placées en position horizontale, arasées avec le cadre composé de profilés en aluminium anodisé de couleur à choisir et éléments pour fixation des lames en acier inoxydable. Comprend les platines pour fixation par vissage dans des parois maçonnées avec douilles en nylon et vis en acier.
Inclut: Implantation. Présentation et nivellement. Résolution des unions du cadre aux parements. Montage des éléments complémentaires.
Critère pour le métré: Surface mesurée selon documentation graphique du Projet, en déduisant les ouvertures de surface supérieure à 3 m².
Critère pour le mémoire: On mesurera la surface réellement exécutée selon les spécifications du Projet, en déduisant les ouvertures de surface supérieure à 3 m².

| Code | U | Désignation | Quantité | Prix | Montant |
|---|---|---|---|---|---|
| mt26aaa033b | U | Ancrage mécanique avec cheville en nylon et vis en acier inoxydable AISI 316, à tête fraisée. (matériau) | 4.000 | 0.82 | 3.28 |
| mt22pce010b | m² | Jalousie fixe constituée de lames fixes en bois de cèdre rouge, de 140 mm de largeur, avec traitement fongicide et finition peinte pour extérieur, placées en position horizontale, arasées avec le cadre composé de profilés en aluminium anodisé de couleur à choisir et éléments pour fixation des lames en acier inoxydable. (matériau) | 1.000 | 192.50 | 192.50 |
| op00ato010 |  | Tournevis. | 1.000 | 0.00 | 0.00 |
| mo018 | h | Compagnon professionnel III/CP2 menuisier PVC et métal. (main-d'œuvre) | 0.340 | 29.71 | 10.10 |
| mo059 | h | Ouvrier professionnel II/OP menuisier PVC et métal. (main-d'œuvre) | 0.340 | 26.10 | 8.87 |
| % | % | Frais de chantier des unités d'ouvrage | 2 % | 214.75 | 4.30 |
|  |  | Coûts directs |  |  | 219.05 |
