# Jalousie à lames en aluminium, système "CORTIZO"

- Propriété du fichier: CYPE INGENIEROS, S.A.
- Format: FIEBDC-3/2002
- Devise: EUR
- Coûts indirects: 3.00 %
- Frais généraux: 13.00 %
- Bénéfice: 6.00 %
- TVA: 20.00 %

## E Enveloppe et finition extérieure

### EF Fermetures et protections solaires

#### EFJ Jalousies à lames

**EFJ040** m² Jalousie à lames en aluminium, système "CORTIZO".
Jalousie fixe avec lames fixes verticales en aluminium, de 250 mm de largeur, finition laqué "CORTIZO", placées sur sous-structure composée de profilés montants en aluminium, éléments pour fixation des lames réalisés avec une tôle en aluminium comprise entre 3 et 6 mm d'épaisseur et cadre. Comprend les platines pour fixation par vissage dans des parois maçonnées avec douilles en nylon et vis en acier.
Inclut: Implantation. Présentation et nivellement. Résolution des unions de la sous-structure aux parements. Montage des éléments complémentaires.
Critère pour le métré: Surface mesurée selon documentation graphique du Projet, en déduisant les ouvertures de surface supérieure à 3 m².
Critère pour le mémoire: On mesurera la surface réellement exécutée selon les spécifications du Projet, en déduisant les ouvertures de surface supérieure à 3 m².

| Code | U | Désignation | Quantité | Prix | Montant |
|---|---|---|---|---|---|
| mt26aaa033a | U | Ancrage mécanique avec cheville en nylon et vis en acier galvanisé, à tête fraisée. (matériau) | 4.000 | 0.29 | 1.16 |
| mt25dcl010Ha | m² | Jalousie fixe, "CORTIZO", constitué d'une structure porteuse de montants en aluminium sur laquelle sont fixés, à l'aide d'ancrage spéciaux, lames fixes en aluminium, de 250 mm de largeur, finition laqué. (matériau) | 1.000 | 131.36 | 131.36 |
| op00ato010 |  | Tournevis. | 1.000 | 0.00 | 0.00 |
| mo018 | h | Compagnon professionnel III/CP2 menuisier PVC et métal. (main-d'œuvre) | 0.405 | 29.71 | 12.03 |
| mo059 | h | Ouvrier professionnel II/OP menuisier PVC et métal. (main-d'œuvre) | 0.405 | 26.10 | 10.57 |
| % | % | Frais de chantier des unités d'ouvrage | 2 % | 155.12 | 3.10 |
|  |  | Coûts directs |  |  | 158.22 |
