# Rideau pour porte extérieure

- Propriété du fichier: CYPE INGENIEROS, S.A.
- Format: FIEBDC-3/2002
- Devise: EUR
- Coûts indirects: 3.00 %
- Frais généraux: 13.00 %
- Bénéfice: 6.00 %
- TVA: 20.00 %

## E Enveloppe et finition extérieure

### EF Fermetures et protections solaires

#### EFR Rideaux

**EFR020** U Rideau pour porte extérieure.
Rideau pour porte extérieure, de 1000x2100 mm, constitué de lanières torsadées en PVC, couleur opaque, de 8 mm de diamètre et profilé supérieur en PVC, couleur blanche. Comprend les accessoires.
Inclut: Fixation de la tête du rideau sur le parement.
Critère pour le métré: Nombre d'unités prévues, selon documentation graphique du Projet.
Critère pour le mémoire: On mesurera le nombre d'unités réellement exécutées selon les spécifications du Projet.

| Code | U | Désignation | Quantité | Prix | Montant |
|---|---|---|---|---|---|
| mt44cor010b | m² | Rideau pour porte extérieure, constitué de lanières torsadées en PVC, couleur opaque, de 8 mm de diamètre. (matériau) | 2.100 | 28.15 | 59.12 |
| mt44cor040a | m | Profilé supérieur de PVC, couleur blanche, avec accessoires. (matériau) | 10.000 | 3.95 | 39.50 |
| mo011 | h | Compagnon professionnel III/CP2 monteur. (main-d'œuvre) | 0.125 | 30.20 | 3.78 |
| mo080 | h | Ouvrier professionnel II/OP monteur. (main-d'œuvre) | 0.125 | 26.02 | 3.25 |
| % | % | Frais de chantier des unités d'ouvrage | 2 % | 105.65 | 2.11 |
|  |  | Coûts directs |  |  | 107.76 |
