# Menuiserie extérieure en bois

- Propriété du fichier: CYPE INGENIEROS, S.A.
- Format: FIEBDC-3/2002
- Devise: EUR
- Coûts indirects: 3.00 %
- Frais généraux: 13.00 %
- Bénéfice: 6.00 %
- TVA: 20.00 %

## E Enveloppe et finition extérieure

### EM Menuiseries extérieures

#### EMB Bois

**EMB010** U Menuiserie extérieure en bois.
Menuiserie extérieure en bois de pin, pour fenêtre avec charnières, constituée d'un vantail oscillo-battant, d'ouverture vers l'intérieur de 600x600 mm, vantail de 90x78 mm de section et cadre de 90x78 mm, moulure classique, parcloses, couvre-joints en bois massif de 70x15 mm et appui de fenêtre dans le profilé intérieur, avec support en aluminium anodisé et revêtement extérieur en bois; avec capacité pour recevoir un vitrage d'épaisseur minimale 43 mm et maximale 54 mm; coefficient de transmission thermique du cadre de la section type Uh,m = 1,18 W/(m²K), avec classification à la perméabilité à l'air classe 4, selon NF EN 12207, classification à l'étanchéité à l'eau classe E1200, selon NF EN 12208 et classification à la résistance à la charge du vent classe 5, selon NF EN 12210; finition par système de vernis opaque, composé d'une première couche d'imprégnation pour la protection préventive du bois contre les champignons et les attaques d'insectes xylophages, et application postérieure d'une couche de finition de 220 microns, finition mat satiné, de haute résistance face à l'action des rayons UV et des intempéries; y compris l'application d'un mastic pour joints; ferrure périmétrique de fermeture et de sécurité avec WK1, selon NF EN 1627, ouverture par crémone à levier, poignée de couleurs standard et ouverture de microventilation; sans précadre et sans volet roulant. Comprend les pattes d'ancrage pour la fixation de la menuiserie.
Critère d'évaluation économique: Le prix ne comprend pas la mise en place sur site de la menuiserie. Le prix ne comprend pas le système à triple barrière d'étanchéité.
Inclut: Ajustement final du vantail.
Critère pour le métré: Nombre d'unités prévues, selon documentation graphique du Projet.
Critère pour le mémoire: On mesurera le nombre d'unités réellement exécutées selon les spécifications du Projet.

| Code | U | Désignation | Quantité | Prix | Montant |
|---|---|---|---|---|---|
| mt22gen010iac | U | Fenêtre en bois de pin, un vantail oscillo-battant, dimensions 600x600 mm, finition par système de vernis opaque, constituée de vantail de 90x78 mm et cadre de 90x78 mm, moulure classique, parcloses, couvre-joints en bois massif de 70x15 mm et appui de fenêtre dans le profilé intérieur, avec support en aluminium anodisé et revêtement extérieur en bois, double joint périphérique d'étanchéité en caoutchouc thermoplastique, avec capacité pour recevoir un vitrage d'épaisseur minimale 43 mm et maximale 54 mm; coefficient de transmission thermique du cadre de la section type Uh,m = 1,18 W/(m²K), avec classification à la perméabilité à l'air classe 4, selon NF EN 12207, classification à l'étanchéité à l'eau classe E1200, selon NF EN 12208 et classification à la résistance à la charge du vent classe 5, selon NF EN 12210; ferrure périmétrique de fermeture et de sécurité avec WK1, selon NF EN 1627, ouverture par crémone à levier, poignée de couleurs standard et ouverture de microventilation, Selon NF EN 14351-1. (matériau) | 1.000 | 456.73 | 456.73 |
| op00cla010 |  | Cloueuse pneumatique. | 1.000 | 0.00 | 0.00 |
| op00gra010 |  | Agrafeuse. | 1.000 | 0.00 | 0.00 |
| op00sie010 |  | Scie sauteuse. | 1.000 | 0.00 | 0.00 |
| op00cep010 |  | Varlope. | 1.000 | 0.00 | 0.00 |
| op00ato010 |  | Tournevis. | 1.000 | 0.00 | 0.00 |
| mo017 | h | Compagnon professionnel III/CP2 menuisier bois. (main-d'œuvre) | 1.170 | 29.77 | 34.83 |
| mo058 | h | Ouvrier professionnel II/OP menuisier bois. (main-d'œuvre) | 1.170 | 26.23 | 30.69 |
| % | % | Frais de chantier des unités d'ouvrage | 2 % | 522.25 | 10.45 |
|  |  | Coûts directs |  |  | 532.70 |
