# Bloc-porte extérieur d'entrée au logement, blindé normalisé, en bois

- Propriété du fichier: CYPE INGENIEROS, S.A.
- Format: FIEBDC-3/2002
- Devise: EUR
- Coûts indirects: 3.00 %
- Frais généraux: 13.00 %
- Bénéfice: 6.00 %
- TVA: 20.00 %

## E Enveloppe et finition extérieure

### EM Menuiseries extérieures

#### EME Portes d'entrée

**EME010** U Bloc-porte extérieur d'entrée au logement, blindé normalisé, en bois.
Bloc-porte extérieur d'entrée au logement, blindé normalisé, en bois, à un vantail, de 85x203x7 cm, composé d'âme constituée d'une plaque pliée d'acier électrogalvanisé, soudée à deux faces sur des plaques d'acier de 0,8 mm d'épaisseur et renforcée par les profilés omega verticaux, en acier, finition en panneau avec moulures à moulures droites dans la face extérieure et à moulures courbes intérieurement en bois de pin, châssis en tube d'acier et cadre en acier galvanisé, avec serrure de sécurité avec trois points frontaux de fermeture (10 verrous); sur précadre d'acier galvanisé peint avec de la poudre de polyester de 160 mm d'épaisseur, avec 8 pannetons en acier antilevier. Comprend des couvre-joints sur les deux faces, les charnières fabriquées en profil d'acier, un bourrelet en caoutchouc et en feutre avec fermeture automatique au sol, un boulon et une sphère en acier inoxydable avec roulements, un judas, un bouton et une poignée, un coupe-vent caché dans la partie inférieure de la porte, les ferrures d'attache et de sécurité, et la mousse de polyuréthane pour remplissage de l'espace entre le précadre et le bloc-porte.
Critère d'évaluation économique: Le prix ne comprend pas la mise en place sur site du précadre.
Inclut: Nettoyage du précadre déjà installé. Hébergement et le calage du bloc-porte dans le précadre. Fixation du bloc-porte au précadre. Remplissage de l'espace entre le précadre et le bloc-porte avec de la mousse de polyuréthane. Mise en place des ferrures de fermeture et des accessoires.
Critère pour le métré: Nombre d'unités prévues, selon documentation graphique du Projet.
Critère pour le mémoire: On mesurera le nombre d'unités réellement exécutées selon les spécifications du Projet.

| Code | U | Désignation | Quantité | Prix | Montant |
|---|---|---|---|---|---|
| mt22paa020g | U | Précadre d'acier galvanisé peint avec de la poudre de polyester de 160 mm d'épaisseur, avec 8 pannetons en acier antilevier, pour porte blindée à un vantail. (matériau) | 1.000 | 66.00 | 66.00 |
| mt22paa010cta | U | Bloc-porte extérieur d'entrée au logement, blindé normalisé, en bois, à un vantail, de 85x203x7 cm, composé d'âme constituée d'une plaque pliée d'acier électrogalvanisé, soudée à deux faces sur des plaques d'acier de 0,8 mm d'épaisseur et renforcée par les profilés omega verticaux, en acier, finition en panneau avec moulures à moulures droites dans la face extérieure et à moulures courbes intérieurement en bois de pin, châssis en tube d'acier et cadre en acier galvanisé, avec serrure de sécurité avec trois points frontaux de fermeture (10 verrous), avec des couvre-joints sur les deux faces, de charnières fabriquées en profil d'acier, d'un boulon et et d'une sphère en acier inoxydable avec roulements, d'un judas, d'un bouton et d'une poignée, un bourrelet automatique au sol, d'un coupe-vent caché dans la partie inférieure de la porte et les ferrures d'attache et de sécurité restantes. (matériau) | 1.000 | 1078.00 | 1078.00 |
| mt22www040 | U | Aérosol de 750 ml de mousse adhésive autoexpansive, élastique, en polyuréthane monocomposant, de 25 kg/m³ de densité, conductivité thermique 0,0345 W/(mK), 135% d'expansion, élongation jusqu'à rupture 45% et 7 N/cm² de résistance à la traction, stable de -40°C à 90°C; à appliquer au pistolet; selon NF EN 13165. (matériau) | 0.100 | 8.37 | 0.84 |
| op00sie010 |  | Scie sauteuse. | 1.000 | 0.00 | 0.00 |
| op00cep010 |  | Varlope. | 1.000 | 0.00 | 0.00 |
| op00ato010 |  | Tournevis. | 1.000 | 0.00 | 0.00 |
| op00tro010 |  | Scie à tronçonner. | 1.000 | 0.00 | 0.00 |
| mo020 | h | Compagnon professionnel III/CP2 construction. (main-d'œuvre) | 0.500 | 29.25 | 14.63 |
| mo113 | h | Ouvrier d'exécution I/OE1 construction. (main-d'œuvre) | 0.500 | 24.51 | 12.26 |
| mo017 | h | Compagnon professionnel III/CP2 menuisier bois. (main-d'œuvre) | 1.200 | 29.77 | 35.72 |
| mo058 | h | Ouvrier professionnel II/OP menuisier bois. (main-d'œuvre) | 1.200 | 26.23 | 31.48 |
| % | % | Frais de chantier des unités d'ouvrage | 2 % | 1238.93 | 24.78 |
|  |  | Coûts directs |  |  | 1263.71 |
