# Porte intérieure d'entrée au logement, en bois

- Propriété du fichier: CYPE INGENIEROS, S.A.
- Format: FIEBDC-3/2002
- Devise: EUR
- Coûts indirects: 3.00 %
- Frais généraux: 13.00 %
- Bénéfice: 6.00 %
- TVA: 20.00 %

## E Enveloppe et finition extérieure

### EM Menuiseries extérieures

#### EME Portes d'entrée

**EME020** U Porte intérieure d'entrée au logement, en bois.
Porte intérieure d'entrée au logement de 203x82,5x4 cm, vantail à panneaux, avec planche en bois massif, vernie en atelier; cadre en bois massif. Comprend couvre-joints du même matériau et de même finition que le vantail, les ferrures d'attache, de fermeture et la béquille sur garniture plaque longue en fer forgé, série moyenne.
Inclut: Mise en place, aplomb et nivellement des cadres. Mise en place des éléments de fixation d'encadrements. Mise en place des ferrures d'attache. Mise en place du vantail. Mise en place des ferrures de fermeture. Mise en place des accessoires.
Critère pour le métré: Nombre d'unités prévues, selon documentation graphique du Projet.
Critère pour le mémoire: On mesurera le nombre d'unités réellement exécutées selon les spécifications du Projet.

| Code | U | Désignation | Quantité | Prix | Montant |
|---|---|---|---|---|---|
| mt22aap012a | U | Cadre en bois massif, pour porte à un vantail, avec éléments de fixation. (matériau) | 1.000 | 24.80 | 24.80 |
| mt22atc010Ng | m | Couvre-joint massif, 70x10 mm, avec vernissage en atelier. (matériau) | 10.400 | 1.93 | 20.07 |
| mt22pxa010n | U | Porte d'entrée à panneaux, avec planche en bois massif, vernie en atelier, 203x82,5x4 cm. (matériau) | 1.000 | 205.60 | 205.60 |
| mt23iaf010a | U | Charnière de sécurité de 140x70 mm, en fer, pour porte d'entrée avec moulures, selon NF EN 1935. (matériau) | 4.000 | 9.12 | 36.48 |
| mt23ppb011 | U | Vis en acier 19/22 mm. (matériau) | 24.000 | 0.03 | 0.72 |
| mt23ppa010 | U | Serrure à larder, têtière, accessoires et vis de fixation, pour porte d'entrée au logement, selon NF EN 12209. (matériau) | 1.000 | 20.28 | 20.28 |
| mt23haf010b | U | Jeu de béquille et garniture plaque longue en fer forgé, série moyenne, pour porte d'entrée avec moulures. (matériau) | 1.000 | 13.66 | 13.66 |
| mt23haf020b | U | Poignée extérieure avec garniture, en fer, série moyenne, pour porte d'entrée avec moulures. (matériau) | 1.000 | 10.96 | 10.96 |
| mt23haf100b | U | Judas optique grand angle de 14 mm de diamètre et de 35 à 60 mm de longueur, avec volet obturateur incorporé et finition en fer, série moyenne, pour porte d'entrée avec moulures. (matériau) | 1.000 | 1.60 | 1.60 |
| op00cla010 |  | Cloueuse pneumatique. | 1.000 | 0.00 | 0.00 |
| op00gra010 |  | Agrafeuse. | 1.000 | 0.00 | 0.00 |
| op00sie010 |  | Scie sauteuse. | 1.000 | 0.00 | 0.00 |
| op00cep010 |  | Varlope. | 1.000 | 0.00 | 0.00 |
| op00ato010 |  | Tournevis. | 1.000 | 0.00 | 0.00 |
| mo017 | h | Compagnon professionnel III/CP2 menuisier bois. (main-d'œuvre) | 1.500 | 29.77 | 44.66 |
| mo058 | h | Ouvrier professionnel II/OP menuisier bois. (main-d'œuvre) | 1.500 | 26.23 | 39.35 |
| % | % | Frais de chantier des unités d'ouvrage | 2 % | 418.18 | 8.36 |
|  |  | Coûts directs |  |  | 426.54 |
