# Porte d'entrée d'immeuble, en aluminium, "CORTIZO"

- Propriété du fichier: CYPE INGENIEROS, S.A.
- Format: FIEBDC-3/2002
- Devise: EUR
- Coûts indirects: 3.00 %
- Frais généraux: 13.00 %
- Bénéfice: 6.00 %
- TVA: 20.00 %

## E Enveloppe et finition extérieure

### EM Menuiseries extérieures

#### EME Portes d'entrée

**EME060** U Porte d'entrée d'immeuble, en aluminium, "CORTIZO".
Porte en aluminium, série Millennium 2000 "CORTIZO", avec rupture de pont thermique, un vantail battant, s'ouvrant vers l'intérieur, dimensions 1400x2000 mm, finition anodisée naturelle, avec le tampon EWAA-EURAS, qui garantit l'épaisseur et la qualité du processus d'anodisation, composée de vantail de 45 mm et cadre de 45 mm, parcloses, dormant, joints d'étanchéité en EPDM, poignée et ferrures, selon NF EN 14351-1; transmittance thermique du cadre: Uh,m = à partir de 5,7 W/(m²K); épaisseur maximale du vitrage: 30 mm, avec classification à la perméabilité à l'air en cours de classification, selon NF EN 12207, classification à l'étanchéité à l'eau en cours de classification, selon NF EN 12208, et classification à la résistance à la charge du vent en cours de classification, selon NF EN 12210, sans précadre. Comprend les pattes d'ancrage pour la fixation de la menuiserie, le mastic adhésif et le silicone neutre pour le scellement des joints périphériques extérieur et intérieur, entre la menuiserie et l'ouvrage. TSAC.
Critère d'évaluation économique: Le prix ne comprend pas la mise en place sur site de la menuiserie.
Inclut: Ajustement final des vantaux. Scellement du joint périphérique entre la menuiserie extérieure et le parement.
Critère pour le métré: Nombre d'unités prévues, selon documentation graphique du Projet.
Critère pour le mémoire: On mesurera le nombre d'unités réellement exécutées selon les spécifications du Projet.

| Code | U | Désignation | Quantité | Prix | Montant |
|---|---|---|---|---|---|
| mt25pec010kaf | U | Porte en aluminium, série Millennium 2000 "CORTIZO", avec rupture de pont thermique, un vantail battant, s'ouvrant vers l'intérieur, dimensions 1400x2000 mm, finition anodisée naturelle, avec le tampon EWAA-EURAS, qui garantit l'épaisseur et la qualité du processus d'anodisation, composée de vantail de 45 mm et cadre de 45 mm, parcloses, dormant, joints d'étanchéité en EPDM, poignée et ferrures, selon NF EN 14351-1; transmittance thermique du cadre: Uh,m = à partir de 5,7 W/(m²K); épaisseur maximale du vitrage: 30 mm, avec classification à la perméabilité à l'air en cours de classification, selon NF EN 12207, classification à l'étanchéité à l'eau en cours de classification, selon NF EN 12208, et classification à la résistance à la charge du vent en cours de classification, selon NF EN 12210. TSAC. (matériau) | 1.000 | 704.09 | 704.09 |
| mt22www010a | U | Cartouche de 290 ml de mastic adhésif monocomposant, neutre, super-élastique, à base de polymère MS, couleur blanche, avec résistance aux intempéries et aux rayons UV et élongation jusqu'à rupture 750%. (matériau) | 1.156 | 5.29 | 6.12 |
| mt22www050a | U | Cartouche de 300 ml de silicone neutre oxymique, à élasticité permanente et séchage rapide, couleur blanche, intervalle de température de travail de -60 à 150°C, avec résistance aux rayons UV, dureté Shore A approchée de 22, selon NF EN ISO 868 et élongation à la rupture >= 800%, selon NF EN ISO 8339. (matériau) | 0.544 | 4.73 | 2.57 |
| op00ato010 |  | Tournevis. | 1.000 | 0.00 | 0.00 |
| mo018 | h | Compagnon professionnel III/CP2 menuisier PVC et métal. (main-d'œuvre) | 1.524 | 29.71 | 45.28 |
| mo059 | h | Ouvrier professionnel II/OP menuisier PVC et métal. (main-d'œuvre) | 1.102 | 26.10 | 28.76 |
| % | % | Frais de chantier des unités d'ouvrage | 2 % | 786.82 | 15.74 |
|  |  | Coûts directs |  |  | 802.56 |
