# Fenêtre de toit

- Propriété du fichier: CYPE INGENIEROS, S.A.
- Format: FIEBDC-3/2002
- Devise: EUR
- Coûts indirects: 3.00 %
- Frais généraux: 13.00 %
- Bénéfice: 6.00 %
- TVA: 20.00 %

## E Enveloppe et finition extérieure

### EM Menuiseries extérieures

#### EMF Fenêtres de toit

**EMF010** U Fenêtre de toit.
Fenêtre de toit, avec ouverture tournante d'actionnement électrique ou manuel à l'aide d'une barre de manoeuvre, de 55x78 cm, réalisée en bois lamellé-collé de pin nordique avec traitement fongicide, finition peinte, couleur blanche, avec peinture acrylique en base aqueuse résistante aux rayons UV, incorporée moteur d'ouverture de la fenêtre, système électrique, capteur de pluie et contrôle à distance par radiofréquence, avec double vitrage feuilleté et à faible émissivité (vitrage intérieur feuilleté de 3+3 mm à faible émissivité, lame d'air remplie de gaz argon de 15 mm et vitrage extérieur trempé de 4 mm à faible émissivité), sur un toit de profil plat en ardoise, en membrane d'étanchéité autoprotégée ou en matériaux similaires, avec des pentes de 15° à 90°, avec cadre d'étanchéité en aluminium.
Inclut: Implantation. Présentation, aplomb et nivellement du cadre. Vissage des éléments de fixation du cadre. Scellement des joints périphériques. Mise en place d'un couvre-joints. Mise en place des accessoires.
Critère pour le métré: Nombre d'unités prévues, selon documentation graphique du Projet.
Critère pour le mémoire: On mesurera le nombre d'unités réellement exécutées selon les spécifications du Projet.

| Code | U | Désignation | Quantité | Prix | Montant |
|---|---|---|---|---|---|
| mt22vtg020aca | U | Fenêtre de toit, avec ouverture tournante d'actionnement électrique ou manuel à l'aide d'une barre de manoeuvre, de 55x78 cm, réalisée en bois lamellé-collé de pin nordique avec traitement fongicide, finition peinte, couleur blanche, avec peinture acrylique en base aqueuse résistante aux rayons UV, incorporée moteur d'ouverture de la fenêtre, système électrique, capteur de pluie et contrôle à distance par radiofréquence, avec double vitrage feuilleté et à faible émissivité (vitrage intérieur feuilleté de 3+3 mm à faible émissivité, lame d'air remplie de gaz argon de 15 mm et vitrage extérieur trempé de 4 mm à faible émissivité). (matériau) | 1.000 | 786.67 | 786.67 |
| mt22vtw010bba | U | Cadre d'étanchéité en aluminium pour fenêtre de toit, de 55x78 cm, couleur grise, pour toit de profil plat en ardoise, en membrane d'étanchéité autoprotégée ou en matériaux similaires avec pente supérieure à 15°. (matériau) | 1.000 | 93.12 | 93.12 |
| op00cla010 |  | Cloueuse pneumatique. | 1.000 | 0.00 | 0.00 |
| op00cep010 |  | Varlope. | 1.000 | 0.00 | 0.00 |
| op00ato010 |  | Tournevis. | 1.000 | 0.00 | 0.00 |
| mo011 | h | Compagnon professionnel III/CP2 monteur. (main-d'œuvre) | 0.900 | 30.20 | 27.18 |
| mo080 | h | Ouvrier professionnel II/OP monteur. (main-d'œuvre) | 0.450 | 26.02 | 11.71 |
| % | % | Frais de chantier des unités d'ouvrage | 2 % | 918.68 | 18.37 |
|  |  | Coûts directs |  |  | 937.05 |
