# Mur étanche à ossature bois

- Propriété du fichier: CYPE INGENIEROS, S.A.
- Format: FIEBDC-3/2002
- Devise: EUR
- Coûts indirects: 3.00 %
- Frais généraux: 13.00 %
- Bénéfice: 6.00 %
- TVA: 20.00 %

## E Enveloppe et finition extérieure

### EO Murs à ossature bois

#### EOE Étanche

**EOE010** m² Mur étanche à ossature bois.
Mur étanche à ossature bois, constitué des éléments suivants: OSSATURE: montants avec un entraxe de 400 mm, lisses haute et basse, traverses haute et basse sur bande de capillarité, de 45x120 mm, en bois de sapin rouge (Picea abies) traité en autoclave, avec classe d'emploi 3; CONTREVENTEMENT: panneau structural OSB 3 de lamelles de bois minces, longues et orientées, de 10 mm d'épaisseur et 620 kg/m³ de densité, fixé sur l'ossature; PARE-PLUIE: membrane d'étanchéité et écran hautement perméable à la vapeur d'eau en polypropylène, de 500 µm d'épaisseur, fixée au panneau de contreventement; ISOLATION: panneau semi-rigide en laine de verre, selon NF EN 13162, de 120 mm d'épaisseur, revêtu sur une de ses faces par un voile de verre, fourni en rouleaux, résistance thermique 3,4 m²K/W, conductivité thermique 0,035 W/(mK); PARE-VAPEUR: film de polyamide avec un voile non tissé à son verso, de 220 µm d'épaisseur, fixé au montants de l'ossature; BARDAGE: lames en sapin nordique traité en autoclave, à bords droits, finition verni, de 2350x120x19 mm, avec classe d'emploi 2 selon NF EN 335, fixées sur des lattes en bois national. Comprend les ancrages, les vis, les clous, le ruban adhésif, le mastic, la résolution des points singuliers et les travaux et matériaux nécessaires à la réalisation des ouvertures. Totalement terminé et prêt à recevoir un doublage intérieur compatible complétant le mur.
Inclut: Implantation de l'ossature principale. Mise en place d'une bande d'étanchéité. Montage de l'ossature principale en bois. Implantation des ouvertures de façade sur les lisses hautes et basses. Montage de l'ossature d'encadrement pour la réalisation des ouvertures de façade. Fixation sur l'ossature du panneau de contreventement. Fixation de l'imperméabilisation sur le panneau de contreventement. Mise en place de l'isolant entre montants. Fixation sur l'ossature du pare-vapeur. Fixation des lattes sur le panneau de contreventement et l'ossature. Fixation des lames sur les lattes. Traitement des ouvertures.
Critère pour le métré: Surface mesurée selon documentation graphique du Projet, sans dupliquer les coins ni les rencontres, en déduisant les ouvertures de surface supérieure à 2 m².
Critère pour le mémoire: On mesurera la surface réellement exécutée selon les spécifications du Projet, sans dupliquer les coins ni les rencontres, en déduisant les ouvertures de surface supérieure à 2 m², en ajoutant en échange la surface de la partie intérieure du vide, correspondant au développement des jambages et des linteaux.

| Code | U | Désignation | Quantité | Prix | Montant |
|---|---|---|---|---|---|
| mt16pdg040a | m | Bande flexible de polyéthylène réticulé à cellules fermées, de 10 mm d'épaisseur et 150 mm de largeur, résistance thermique 0,25 m²K/W, conductivité thermique 0,04 W/(mK), Euroclasse E de réaction au feu selon NF EN 13501-1. (matériau) | 1.050 | 1.34 | 1.41 |
| mt07mee300j | m | Lisse basse de 45x120 mm, en bois de sapin rouge (Picea abies) traité en autoclave, avec classe d'emploi 3 selon NF EN 335, à utiliser pour des murs à ossature bois. (matériau) | 0.400 | 2.18 | 0.87 |
| mt18mva085b | U | Cheville expansive métallique et tire-fond, pour la fixation d'éléments en bois sur un support de base en béton. (matériau) | 1.000 | 0.79 | 0.79 |
| mt07mee300g | m | Traverse basse de 45x120 mm, en bois de sapin rouge (Picea abies) traité en autoclave, avec classe d'emploi 3 selon NF EN 335, à utiliser pour des murs à ossature bois. (matériau) | 0.400 | 2.18 | 0.87 |
| mt07mee300a | m | Montant de 45x120 mm, en bois de sapin rouge (Picea abies) traité en autoclave, avec classe d'emploi 3 selon NF EN 335, à utiliser pour des murs à ossature bois. (matériau) | 2.800 | 2.18 | 6.10 |
| mt07mee300d | m | Traverse haute de 45x120 mm, en bois de sapin rouge (Picea abies) traité en autoclave, avec classe d'emploi 3 selon NF EN 335, à utiliser pour des murs à ossature bois. (matériau) | 0.400 | 2.18 | 0.87 |
| mt07mee300m | m | Lisse haute de chaînage de 45x120 mm, en bois de sapin rouge (Picea abies) traité en autoclave, avec classe d'emploi 3 selon NF EN 335, à utiliser pour des murs à ossature bois. (matériau) | 0.400 | 2.18 | 0.87 |
| mt50spa101 | kg | Clous en acier. (matériau) | 0.900 | 1.87 | 1.68 |
| mt12osb010a | m² | Panneau structural OSB 3 de lamelles de bois minces, longues et orientées, de 10 mm d'épaisseur et 620 kg/m³ de densité. Euroclasse D-s2, d0 de réaction au feu selon NF EN 13501-1, selon NF EN 300. (matériau) | 1.000 | 6.31 | 6.31 |
| mt15iso020b | m² | Membrane d'étanchéité et écran hautement perméable à la vapeur d'eau en polypropylène, de 500 µm d'épaisseur, Euroclasse E de réaction au feu, selon NF EN 13501-1. (matériau) | 1.100 | 4.63 | 5.09 |
| mt16lvi030bMsq | m² | Panneau semi-rigide en laine de verre, selon NF EN 13162, de 120 mm d'épaisseur, revêtu sur une de ses faces par un voile de verre, fourni en rouleaux, résistance thermique 3,4 m²K/W, conductivité thermique 0,035 W/(mK), Euroclasse A2-s1, d0 de réaction au feu selon NF EN 13501-1, capacité d'absorption d'eau à court terme <=1 kg/m² et coefficient de résistance à la diffusion de la vapeur d'eau 1. (matériau) | 0.940 | 7.07 | 6.65 |
| mt12iso110 | m | Ruban adhésif double face. (matériau) | 1.400 | 0.50 | 0.70 |
| mt15iso010d | m² | Frein-vapeur hygrovariable étanche à l'air, constitué d'un film de polyamide avec un voile non tissé à son verso, de 220 µm d'épaisseur, de 0,3 à 5 m d'épaisseur de la couche d'air équivalente à la diffusion de la vapeur d'eau, selon NF EN 1931, Euroclasse D de réaction au feu, selon NF EN 13501-1. (matériau) | 1.100 | 3.43 | 3.77 |
| mt15sja020a | U | Cartouche de mastic de polyuréthane, de 310 cm³. (matériau) | 0.070 | 7.01 | 0.49 |
| mt07mee202a | m | Latte de 20x20 mm de section, en bois de sapin rouge (Picea abies) traité en autoclave, avec classe d'emploi 3 selon NF EN 335. (matériau) | 2.200 | 0.68 | 1.50 |
| mt26pro010k | m | Grille antirongeurs formée de cornière en acier galvanisé, de 30x20 mm, pour éviter l'entrée de feuilles, insectes, de rongeurs et d'oiseaux, et garantir la ventilation des lames d'air des bardages ventilés, avec des fixations. (matériau) | 0.200 | 2.99 | 0.60 |
| mt22bar010a | m² | Lames en sapin nordique traité en autoclave, à bords droits, finition verni, de 2350x120x19 mm, avec classe d'emploi 2 selon NF EN 335, pour bardage de façade. (matériau) | 1.050 | 27.20 | 28.56 |
| mo011 | h | Compagnon professionnel III/CP2 monteur. (main-d'œuvre) | 1.500 | 30.20 | 45.30 |
| mo080 | h | Ouvrier professionnel II/OP monteur. (main-d'œuvre) | 1.000 | 26.02 | 26.02 |
| % | % | Frais de chantier des unités d'ouvrage | 2 % | 138.45 | 2.77 |
|  |  | Coûts directs |  |  | 141.22 |
