# Rencontre de toiture terrasse froide, accessible avec un parement vertical. Imperméabilisation avec des membranes de PVC

- Propriété du fichier: CYPE INGENIEROS, S.A.
- Format: FIEBDC-3/2002
- Devise: EUR
- Coûts indirects: 3.00 %
- Frais généraux: 13.00 %
- Bénéfice: 6.00 %
- TVA: 20.00 %

## E Enveloppe et finition extérieure

### ET Couvertures de toitures terrasses

#### ETI Points singuliers

**ETI180** m Rencontre de toiture terrasse froide, accessible avec un parement vertical. Imperméabilisation avec des membranes de PVC.
Rencontre de toiture terrasse froide, accessible, avec revêtement de sol fixe, type conventionnelle avec un parement vertical; par réalisation d'un décrochement périmétrique de plus de 5 cm par rapport au parement vertical et de plus de 20 cm de hauteur sur la protection de la couverture, rempli avec du mortier de ciment, industriel, M-2,5 placé sur l'imperméabilisation constituée de: bande de finalisation de 50 cm de développement avec membrane d'étanchéité souple en PVC-P, (fv), de 1,2 mm d'épaisseur, avec armature de voile en fibre de verre, placée librement sur la couche séparatrice, fixée dans les recouvrements par soudure thermoplastique, et soudée aux profilés colaminés en tôle et en PVC-P aux bords; finition avec un revêtement de plinthes de grès rustique, de 7 cm, 3 €/m mis en place avec joints larges (séparation entre 3 et 15 mm), en couche mince avec du mortier-colle amélioré, C2 sans aucune caractéristique supplémentaire, couleur grise et jointoyés avec du mortier de joints cémenteux amélioré, avec absorption d'eau réduite et résistance élevée à l'abrasion type CG 2 W A, couleur beige, pour joints de 2 à 15 mm, réalisation de la ventilation périmétrique de la lame avec brique creuse en terre cuite et mise en place d'un appui de fenêtre en terre cuite de 11x24 cm, fixé au parement, en tant qu'arrêt de la ventilation périmétrique de la lame. Comprend, les compléments de renfort en traitement des points singuliers par l'utilisation de pièces spéciales pour la résolution des coins intérieurs et extérieurs.
Inclut: Réalisation de la ventilation périmétrique de la lame et du décrochement périmétrique. Nettoyage et préparation de la surface. Mise en place du profilé colaminé. Mise en place de la bande de finalisation. Implantation des pièces de la plinthe. Découpe des pièces et réalisation des assemblages des coins intérieurs et des extérieurs. Mise en place de la plinthe. Jointoiement avec du mortier de joints. Mise en place d'un appui de fenêtre sur la ventilation périmétrique de la lame.
Critère pour le métré: Longueur mesurée en projection horizontale, selon documentation graphique du Projet.
Critère pour le mémoire: On mesurera, en projection horizontale, la longueur réellement exécutée selon les spécifications du Projet.

| Code | U | Désignation | Quantité | Prix | Montant |
|---|---|---|---|---|---|
| mt04lcc010c | U | Brique creuse en terre cuite (tochana), à revêtir, 29x14x9 cm, pour utilisation en maçonnerie protégée (pièce en P), densité 805 kg/m³, selon NF EN 771-1. (matériau) | 7.000 | 0.35 | 2.45 |
| mt04lcc010e | U | Brique creuse en terre cuite (H-16), à revêtir, 24x19x14 cm, pour utilisation en maçonnerie protégée (pièce en P), densité 780 kg/m³, selon NF EN 771-1. (matériau) | 4.000 | 0.46 | 1.84 |
| mt08aaa010a | m³ | Eau. (matériau) | 0.012 | 1.50 | 0.02 |
| mt09mif010ca | t | Mortier industriel pour maçonnerie, de ciment, couleur grise, catégorie M-5 (résistance à la compression 5 N/mm²), fourni en sacs, selon NF EN 998-2. (matériau) | 0.011 | 53.48 | 0.59 |
| mt15dac010a | m² | Membrane d'étanchéité souple en PVC-P, (fv), de 1,2 mm d'épaisseur, avec armature de voile en fibre de verre, selon NF EN 13956. (matériau) | 0.500 | 10.26 | 5.13 |
| mt15dan020z | m | Profilé colaminé en tôle d'acier et PVC-P, plat, pour arrêt d'imperméabilisation aux extrémités des membranes en PVC-P et aux rencontres avec des éléments verticaux. (matériau) | 1.000 | 2.61 | 2.61 |
| mt09mif010ba | t | Mortier industriel pour maçonnerie, de ciment, couleur grise, catégorie M-2,5 (résistance à la compression 2,5 N/mm²), fourni en sacs, selon NF EN 998-2. (matériau) | 0.022 | 49.61 | 1.09 |
| mt09mcr021m | kg | Mortier-colle amélioré, C2, selon NF EN 12004, couleur grise. (matériau) | 0.240 | 0.41 | 0.10 |
| mt18rcr010a300 | m | Plinthe céramique en grès rustique, de 7 cm de largeur, 3,00€/m. (matériau) | 1.050 | 3.00 | 3.15 |
| mt09mcp020bD | kg | Mortier de joints cémenteux amélioré, avec absorption d'eau réduite et résistance élevée à l'abrasion, type CG2 W A, selon NF EN 13888, couleur beige, pour joints de 2 à 15 mm, à base de ciment à haute résistance, granulats sélectionnés, additifs spéciaux et pigments, avec effet antimoisissure et effet préventif des efflorescences, hydrofugeant, spécial pour le jointoiement de tout type de pièces céramiques et pierres naturelles dans les zones de prolifération de micro-organismes. (matériau) | 0.010 | 1.46 | 0.01 |
| mt20vce020a | m | Appui de fenêtre de tomettes, finition mat, couleur rouge, en pièces de 11x24x1,2 cm, avec larmier. (matériau) | 1.000 | 3.76 | 3.76 |
| mt09mcr070a | kg | Mortier de joints cémenteux avec résistance élevée à l'abrasion et absorption d'eau réduite, CG2, pour joint ouvert entre 3 et 15 mm, selon NF EN 13888. (matériau) | 0.164 | 0.99 | 0.16 |
| op00pis010 |  | Pistolet à air chaud pour soudure de matériaux thermoplastiques. | 1.000 | 0.00 | 0.00 |
| mo029 | h | Compagnon professionnel III/CP2 poseur de membranes d'étanchéité. (main-d'œuvre) | 0.100 | 29.25 | 2.93 |
| mo067 | h | Ouvrier professionnel II/OP poseur de membranes d'étanchéité. (main-d'œuvre) | 0.100 | 26.02 | 2.60 |
| mo020 | h | Compagnon professionnel III/CP2 construction. (main-d'œuvre) | 0.319 | 29.25 | 9.33 |
| mo113 | h | Ouvrier d'exécution I/OE1 construction. (main-d'œuvre) | 0.408 | 24.51 | 10.00 |
| mo023 | h | Compagnon professionnel III/CP2 carreleur en revêtements de sols. (main-d'œuvre) | 0.185 | 29.25 | 5.41 |
| % | % | Frais de chantier des unités d'ouvrage | 2 % | 51.18 | 1.02 |
|  |  | Coûts directs |  |  | 52.20 |
