# Double vitrage à faible émissivité thermique et sécurité (feuilleté)

- Propriété du fichier: CYPE INGENIEROS, S.A.
- Format: FIEBDC-3/2002
- Devise: EUR
- Coûts indirects: 3.00 %
- Frais généraux: 13.00 %
- Bénéfice: 6.00 %
- TVA: 20.00 %

## E Enveloppe et finition extérieure

### EV Vitrages

#### EVO Double vitrage

**EVO030** m² Double vitrage à faible émissivité thermique et sécurité (feuilleté).
Double vitrage trempé, à faible émissivité thermique et sécurité (feuilleté), de couleur bleue 6/10/4+4, ensemble formé de vitrage extérieur trempé de couleur bleue 6 mm lame d'air déshydraté avec un profilé séparateur en aluminium et un double scellement périmétrique, de 10 mm, et vitrage intérieur feuilleté à faible émissivité thermique 4+4 mm constitué de deux feuilles en verre de 4 mm, unies par un film incolore de butyral de polyvinyle; épaisseur totale 24 mm, fixation sur menuiserie avec calage en utilisant des cales d'appui périmétriques et latérales, scellement à froid avec silicone synthétique incolore, compatible avec le matériau de support.
Inclut: Mise en place, chaussage, montage et ajustement dans la menuiserie. Scellement final d'étanchéité. Signalisation des vantaux.
Critère pour le métré: Surface de la menuiserie à vitrer, selon documentation graphique du Projet, en incluant dans chaque vantail de verre les dimensions du châssis.
Critère pour le mémoire: On mesurera la surface réellement exécutée selon les spécifications du Projet, en additionnant, pour chacune des pièces, la surface résultant de l'arrondissement par excès de chacune de ses arêtes à des multiples de 30 mm.

| Code | U | Désignation | Quantité | Prix | Montant |
|---|---|---|---|---|---|
| mt21veg025icgba | m² | Double vitrage trempé, à faible émissivité thermique et sécurité (feuilleté), de couleur bleue 6/10/4+4, ensemble formé de vitrage extérieur trempé de couleur bleue 6 mm lame d'air déshydraté avec un profilé séparateur en aluminium et un double scellement périmétrique, de 10 mm, et vitrage intérieur feuilleté à faible émissivité thermique 4+4 mm constitué de deux feuilles en verre de 4 mm, unies par un film incolore de butyral de polyvinyle; épaisseur totale 24 mm. (matériau) | 1.006 | 170.65 | 171.67 |
| mt21vva015a | U | Cartouche de 310 ml de silicone neutre, incolore, dureté Shore A approchée de 23, selon NF EN ISO 868 et reprise élastique >=80%, selon NF EN ISO 7389. (matériau) | 0.580 | 5.77 | 3.35 |
| mt21vva021 | U | Produits complémentaires pour la mise en place de verres. (matériau) | 1.000 | 1.26 | 1.26 |
| mo055 | h | Compagnon professionnel III/CP2 vitrier. (main-d'œuvre) | 0.340 | 29.16 | 9.91 |
| mo110 | h | Ouvrier professionnel II/OP vitrier. (main-d'œuvre) | 0.340 | 28.06 | 9.54 |
| % | % | Frais de chantier des unités d'ouvrage | 2 % | 195.73 | 3.91 |
|  |  | Coûts directs |  |  | 199.64 |
