# Rideau de verre, sans profilés verticaux

- Propriété du fichier: CYPE INGENIEROS, S.A.
- Format: FIEBDC-3/2002
- Devise: EUR
- Coûts indirects: 3.00 %
- Frais généraux: 13.00 %
- Bénéfice: 6.00 %
- TVA: 20.00 %

## E Enveloppe et finition extérieure

### EV Vitrages

#### EVR Rideaux de verre

**EVR010** U Rideau de verre, sans profilés verticaux.
Rideau de verre sans profilés verticaux, gamme moyenne, de 5 m de longueur et 2,10 m de hauteur totale, avec profilé supérieur et profilé inférieur encastré laqué couleur blanche, en aluminium et vitres glissantes et pivotantes, en verre incolore trempé de sécurité, de 8 mm d'épaisseur, avec les bords polis. Comprend les joints, visserie en acier inoxydable, élastiques, paillassons, poignée métallique, jeu d'arrêts latéraux laqué couleur blanche et pinces de fixation des vitres.
Inclut: Implantation. Montage du profilé supérieur. Montage du profilé inférieur. Montage des vitres. Montage des compléments.
Critère pour le métré: Nombre d'unités prévues, selon documentation graphique du Projet.
Critère pour le mémoire: On mesurera le nombre d'unités réellement exécutées selon les spécifications du Projet.

| Code | U | Désignation | Quantité | Prix | Montant |
|---|---|---|---|---|---|
| mt21csy015laab | m | Rideau de verre sans profilés verticaux, gamme moyenne, de 2,1 m de hauteur totale, avec profilé supérieur et profilé inférieur encastré laqué couleur blanche, en aluminium et vitres glissantes et pivotantes, en verre incolore trempé de sécurité, de 8 mm d'épaisseur, avec les bords polis. Comprend joints, visserie en acier inoxydable, élastiques, paillassons, poignée métallique, jeu d'arrêts latéraux laqué couleur blanche et pinces de fixation des vitres. Selon NF EN 14351-1. (matériau) | 5.000 | 436.81 | 2184.05 |
| op00ato010 |  | Tournevis. | 1.000 | 0.00 | 0.00 |
| mo011 | h | Compagnon professionnel III/CP2 monteur. (main-d'œuvre) | 14.129 | 30.20 | 426.70 |
| mo080 | h | Ouvrier professionnel II/OP monteur. (main-d'œuvre) | 14.129 | 26.02 | 367.64 |
| % | % | Frais de chantier des unités d'ouvrage | 2 % | 2978.39 | 59.57 |
|  |  | Coûts directs |  |  | 3037.96 |
