# Cloison en plaques de plâtre. Système "PLACO"

- Propriété du fichier: CYPE INGENIEROS, S.A.
- Format: FIEBDC-3/2002
- Devise: EUR
- Coûts indirects: 3.00 %
- Frais généraux: 13.00 %
- Bénéfice: 6.00 %
- TVA: 20.00 %

## F Aménagements et finitions

### FC Cloisons

#### FCO Plaques de plâtre sur ossature métallique

**FCO030** m² Cloison en plaques de plâtre. Système "PLACO".
Cloison simple peau, système "PLACO", (13 + 36 + 6)/400 (36), de 55 mm d'épaisseur totale, avec niveau de qualité de la finition standard (Q2), constituée d'une ossature simple autoportante de profilés métalliques en acier galvanisé constituée de rails R 36 "PLACO" et montants M 36 "PLACO", avec une séparation entre les montants de 400 mm et une disposition normale "N", à laquelle deux plaques au total sont vissées une plaque de plâtre H1I / NF EN 520 - 1200 / 2600 / 13 / à bords longitudinaux amincis, avec technologie Activ'Air, Placo Impact Activ'Air Marine BA 13 "PLACO" sur une face et une plaque de plâtre A / NF EN 520 - 1200 / 3000 / 6 / à bords longitudinaux amincis, Placoplatre BA 6 "PLACO" sur l'autre face. Comprend la bande étanche autoadhésive, Ruban Résilient 45 "PLACO"; les fixations pour l'ancrage des rails et des montants métalliques; la visserie pour la fixation des plaques; le ruban en papier avec renfort métallique "PLACO" et la pâte et la bande pour le traitement des joints.
Critère d'évaluation économique: Le prix comprend la résolution des rencontres et des points singuliers, mais il ne comprend pas l'isolation à placer entre les montants.
Inclut: Implantation et tracé sur les planchers inférieur et supérieur des cloisons à réaliser. Mise en place d'une bande d'étanchéité et de rails inférieurs, sur le revêtement de sol terminé ou la base d'assise. Mise en place d'une bande d'étanchéité et de rails supérieurs, sous planchers. Mise en place et fixation des montants sur les éléments horizontaux. Découpe des plaques. Fixation des plaques pour la fermeture d'une des faces de la cloison. Fixation des plaques pour la fermeture de la seconde face de la cloison. Implantation des boîtes d'encastrement de l'appareillage électrique et de dérivation pour le passage des installations, et perforation postérieure des plaques. Traitement des joints.
Critère pour le métré: Surface mesurée selon documentation graphique du Projet, sans dupliquer les coins ni les rencontres, en déduisant les ouvertures de surface supérieure à 8 m² et la moitié du vide pour ceux de surface comprise entre 5 et 8 m².
Critère pour le mémoire: On mesurera la surface réellement exécutée selon les spécifications du Projet, sans dupliquer les coins ni les rencontres, en déduisant les ouvertures de surface supérieure à 8 m² et la moitié du vide pour ceux de surface comprise entre 5 et 8 m².

| Code | U | Désignation | Quantité | Prix | Montant |
|---|---|---|---|---|---|
| mt12qlj020a | m | Bande étanche autoadhésive, Ruban Résilient 45 "PLACO", en mousse de polyéthylène à cellules fermées, de 3 mm d'épaisseur et 45 mm de largeur, pour l'étanchéité de la base et l'isolation acoustique du périmètre des cloisons et doublages de plaques. (matériau) | 0.450 | 0.45 | 0.20 |
| mt12qlp140a | m | Rail de profilé en acier galvanisé, Stil R 36 "PLACO", fabriqué par laminage à froid, de 3000 mm de longueur, 36x30 mm de section et 0,59 mm d'épaisseur, selon NF DTU 25.41 P1-2 et NF EN 14195. (matériau) | 0.900 | 1.01 | 0.91 |
| mt12qlp130aa | m | Montant de profilé en acier galvanisé, Stil M 36 "PLACO", fabriqué par laminage à froid, de 2490 mm de longueur, 34,8x40 mm de section et 0,59 mm d'épaisseur, selon NF DTU 25.41 P1-2 et NF EN 14195. (matériau) | 3.000 | 1.59 | 4.77 |
| mt12qlk050lsidc | m² | Plaque de plâtre H1I / NF EN 520 - 1200 / 2600 / 13 / à bords longitudinaux amincis, avec technologie Activ'Air, Placo Impact Activ'Air Marine BA 13 "PLACO", constituée d'une âme en plâtre d'origine naturelle enveloppée et liée aux deux feuilles de carton fort, renforcée par la densification du plâtre pour la doter d'une plus grande dureté superficielle, à laquelle a été ajouté du silicone pour réduire sa capacité d'absorption en eau et incorporant des additifs pour améliorer ses prestations acoustiques, Euroclasse A2-s1, d0 de réaction au feu, selon NF EN 13501-1. (matériau) | 1.050 | 9.43 | 9.90 |
| mt12qlk050aayga | m² | Plaque de plâtre A / NF EN 520 - 1200 / 3000 / 6 / à bords longitudinaux amincis, Placoplatre BA 6 "PLACO", constituée d'une âme en plâtre d'origine naturelle enveloppée et liée aux deux feuilles de carton fort, Euroclasse A2-s1, d0 de réaction au feu, selon NF EN 13501-1. (matériau) | 1.050 | 5.42 | 5.69 |
| mt12qlt010a | U | Vis autoformeuse TTPC 25 "PLACO", avec tête en trompette, de 25 mm de longueur, pour installation de plaques de plâtre sur des profilés d'épaisseur inférieure à 6 mm. (matériau) | 30.000 | 0.01 | 0.30 |
| mt12qlt030a | U | Vis autoforeuse à tôle, TRPF 13 "PLACO", de 13 mm de longueur. (matériau) | 4.000 | 0.03 | 0.12 |
| mt12qlj010a | m | Bande microperforée, PP "PLACO", pour finition des joints de plaques de plâtre. (matériau) | 1.400 | 0.06 | 0.08 |
| mt12qlm010 | kg | Pâte de séchage en poudre, Placojoint SN "PLACO", pour le traitement des joints des plaques en plâtre. (matériau) | 0.660 | 0.73 | 0.48 |
| mt12qlj010d | m | Ruban avec renfort métallique, "PLACO", pour finition des joints de plaques de plâtre. (matériau) | 0.300 | 0.49 | 0.15 |
| op00ato010 |  | Tournevis. | 1.000 | 0.00 | 0.00 |
| op00fre010 |  | Fraiseuse. | 1.000 | 0.00 | 0.00 |
| mo053 | h | Compagnon professionnel III/CP2 plaquiste. (main-d'œuvre) | 0.296 | 30.20 | 8.94 |
| mo100 | h | Ouvrier professionnel II/OP plaquiste. (main-d'œuvre) | 0.296 | 26.02 | 7.70 |
| % | % | Frais de chantier des unités d'ouvrage | 2 % | 39.24 | 0.78 |
|  |  | Coûts directs |  |  | 40.02 |
