# Contrecloison en plaques de plâtre, de radioprotection. Système "KNAUF"

- Propriété du fichier: CYPE INGENIEROS, S.A.
- Format: FIEBDC-3/2002
- Devise: EUR
- Coûts indirects: 3.00 %
- Frais généraux: 13.00 %
- Bénéfice: 6.00 %
- TVA: 20.00 %

## F Aménagements et finitions

### FD Doublages

#### FDP Contrecloisons en plaques de plâtre sur ossature métallique

**FDP080** m² Contrecloison en plaques de plâtre, de radioprotection. Système "KNAUF".
Contrecloison reliée à la paroi, système K151.es "KNAUF", de 39,5 mm d'épaisseur totale, avec niveau de qualité de la finition Q2, constitué de plaque de plâtre type de radioprotection RX de 12,5 mm d'épaisseur, boulonnée directement sur une ossature autoportante en acier galvanisé, avec bande de plomb autoadhésive, constituée de profilés horizontaux de 30x30, solidement fixé au plancher et au plafond et fourrures de 60x27 mm et 0,6 mm d'épaisseur avec une modulation de 625 mm, fixées au parement vertical. Comprend la bande de désolidarisation; les fixations pour l'ancrage des profilés métalliques; la visserie pour la fixation des plaques; le ruban en papier avec renfort métallique "KNAUF" et la pâte à joints Uniflott Impregnado "KNAUF".
Critère d'évaluation économique: Le prix comprend la résolution des rencontres et des points singuliers, mais il ne comprend pas l'isolation à placer entre les plaques et le parement.
Inclut: Implantation et tracé sur les planchers inférieur et supérieur des profilés. Mise en place des éléments horizontaux solidement fixés au plancher. Mise en place des éléments horizontaux solidement fixés au plafond. Mise en place des fourrures, en les étayant avec des ancrages directs. Mise en place d'une bande de plomb autoadhésive. Découpe des plaques. Fixation des plaques. Implantation des boîtes d'encastrement de l'appareillage électrique et de dérivation pour le passage des installations, et perforation postérieure des plaques. Traitement des joints.
Critère pour le métré: Surface mesurée selon documentation graphique du Projet, sans dupliquer les coins ni les rencontres, en déduisant les ouvertures de surface supérieure à 8 m² et la moitié du vide pour ceux de surface comprise entre 5 et 8 m².
Critère pour le mémoire: On mesurera la surface réellement exécutée selon les spécifications du Projet, sans dupliquer les coins ni les rencontres, en déduisant les ouvertures de surface supérieure à 8 m² et la moitié du vide pour ceux de surface comprise entre 5 et 8 m².

| Code | U | Désignation | Quantité | Prix | Montant |
|---|---|---|---|---|---|
| mt12pfk012a | m | Profilé U 30/30 en tôle d'acier galvanisé, "KNAUF", épaisseur 0,55 mm. (matériau) | 1.220 | 1.18 | 1.44 |
| mt12pfk011a | m | Fourrure 60/27 "KNAUF", en tôle d'acier galvanisé. (matériau) | 1.750 | 1.71 | 2.99 |
| mt12ark020c | m | Bande de plomb autoadhésive de radioprotection RX "KNAUF", de 50 mm de largeur et 3 mm d'épaisseur. (matériau) | 2.700 | 15.23 | 41.12 |
| mt12ark010e | m² | Plaque de radioprotection RX 12,5+2,5 mm "KNAUF" constituée d'une plaque de plâtre DF / NF EN 520 - 625 / 2600 / 12,5, coupe-feu, revêtue sur une de ses faces avec une feuille de carton et une autre de plomb de 2,5 mm, selon NF EN 14190; Euroclasse A2-s1, d0 de réaction au feu, selon NF EN 13501-1. (matériau) | 1.050 | 252.46 | 265.08 |
| mt12ptk010ba | U | Vis LB "KNAUF" 3,5x9,5. (matériau) | 1.400 | 0.01 | 0.01 |
| mt12pek020ta | U | Ancrage direct de 125 mm, pour fourrure 60/27, "KNAUF". (matériau) | 1.500 | 0.42 | 0.63 |
| mt12ptk010cc | U | Vis autoforeuse TN "KNAUF" 3,5x25. (matériau) | 12.250 | 0.01 | 0.12 |
| mt12ptk010ce | U | Vis autoforeuse TN "KNAUF" 3,5x35. (matériau) | 14.875 | 0.01 | 0.15 |
| mt12psg220 | U | Fixation composée d'une cheville et d'une vis 5x27. (matériau) | 2.500 | 0.06 | 0.15 |
| mt12pik020l | kg | Pâte à joints Uniflott Impregnado "KNAUF", de prise normale (45 minutes), avec adjuvant hydrofuge, intervalle de température de travail de 10 à 30°C, pour application manuelle sans bande à joint, selon NF EN 13963. (matériau) | 0.300 | 1.26 | 0.38 |
| mt12pik020n | kg | Pâte à joints Uniflott GLS "KNAUF", de prise normale (45 minutes), intervalle de température de travail de 10 à 30°C, pour application manuelle sans bande à joint, selon NF EN 13963. (matériau) | 0.306 | 0.22 | 0.07 |
| mt12pck010d | m | Ruban en papier avec renfort métallique "KNAUF" de 52 mm de largeur, selon NF EN 14353. (matériau) | 0.150 | 0.42 | 0.06 |
| op00fre010 |  | Fraiseuse. | 1.000 | 0.00 | 0.00 |
| op00sie010 |  | Scie sauteuse. | 1.000 | 0.00 | 0.00 |
| op00tal010 |  | Perceuse. | 1.000 | 0.00 | 0.00 |
| op00ato010 |  | Tournevis. | 1.000 | 0.00 | 0.00 |
| mo053 | h | Compagnon professionnel III/CP2 plaquiste. (main-d'œuvre) | 0.395 | 30.20 | 11.93 |
| mo100 | h | Ouvrier professionnel II/OP plaquiste. (main-d'œuvre) | 0.395 | 26.02 | 10.28 |
| % | % | Frais de chantier des unités d'ouvrage | 2 % | 334.41 | 6.69 |
|  |  | Coûts directs |  |  | 341.10 |
