# Contrecloison en plaques de plâtre, à hautes performances acoustiques. Système "KNAUF"

- Propriété du fichier: CYPE INGENIEROS, S.A.
- Format: FIEBDC-3/2002
- Devise: EUR
- Coûts indirects: 3.00 %
- Frais généraux: 13.00 %
- Bénéfice: 6.00 %
- TVA: 20.00 %

## F Aménagements et finitions

### FD Doublages

#### FDP Contrecloisons en plaques de plâtre sur ossature métallique

**FDP110** m² Contrecloison en plaques de plâtre, à hautes performances acoustiques. Système "KNAUF".
Contrecloison indépendante, avec résistance au feu EI 30, système W626.es Silentboard "KNAUF", de 75 mm d'épaisseur, avec niveau de qualité de la finition Q3, constitué de plaque de plâtre type Silentboard (DFR) BV de 12,5 mm d'épaisseur, formant un sandwich avec une plaque type Silentboard (DFR) BV de 12,5 mm d'épaisseur, boulonnées directement sur une ossature autoportante en acier galvanisé formée de rails horizontaux, solidement fixés au plancher et au plafond et montants verticaux de 50 mm et 0,6 mm d'épaisseur avec une modulation de 417 mm et avec disposition normale "N", montés sur rails près de la paroi verticale. Comprend la bande de désolidarisation; les fixations pour l'ancrage des rails et des montants métalliques; la visserie pour la fixation des plaques; le ruban en papier avec renfort métallique "KNAUF" et la pâte à joints Jointfiller F-1 GLS "KNAUF", la pâte à joints Jointfiller 24H "KNAUF", la pâte à joints Unik Fill & Finish "KNAUF", la bande microperforée en papier "KNAUF".
Critère d'évaluation économique: Le prix comprend la résolution des rencontres et des points singuliers, mais il ne comprend pas l'isolation à placer entre les plaques et le parement.
Inclut: Implantation et tracé sur les planchers inférieur et supérieur des profilés. Mise en place d'une bande d'étanchéité et de rails inférieurs, sur le revêtement de sol terminé ou la base d'assise. Mise en place d'une bande d'étanchéité et de rails supérieurs, sous planchers. Mise en place et fixation des montants sur les éléments horizontaux. Découpe des plaques. Fixation des plaques. Implantation des boîtes d'encastrement de l'appareillage électrique et de dérivation pour le passage des installations, et perforation postérieure des plaques. Traitement des joints. Extension de la pâte de finition.
Critère pour le métré: Surface mesurée selon documentation graphique du Projet, sans dupliquer les coins ni les rencontres, en déduisant les ouvertures de surface supérieure à 8 m² et la moitié du vide pour ceux de surface comprise entre 5 et 8 m².
Critère pour le mémoire: On mesurera la surface réellement exécutée selon les spécifications du Projet, sans dupliquer les coins ni les rencontres, en déduisant les ouvertures de surface supérieure à 8 m² et la moitié du vide pour ceux de surface comprise entre 5 et 8 m².

| Code | U | Désignation | Quantité | Prix | Montant |
|---|---|---|---|---|---|
| mt12pfk020h | m | Rail 50/40 "KNAUF" en acier galvanisé, selon NF DTU 25.41 P1-2 et NF EN 14195. (matériau) | 0.800 | 2.34 | 1.87 |
| mt12pfk010h | m | Montant 50/50 "KNAUF" en acier galvanisé, selon NF DTU 25.41 P1-2 et NF EN 14195. (matériau) | 2.000 | 2.68 | 5.36 |
| mt12pck020b | m | Bande acoustique de dilatation, autoadhésive, en mousse de polyuréthane à cellules fermées "KNAUF", de 3,2 mm d'épaisseur et 50 mm de largeur, résistance thermique 0,10 m²K/W, conductivité thermique 0,032 W/(mK). (matériau) | 1.200 | 0.25 | 0.30 |
| mt12ppk010la | m² | Plaque de plâtre DFR / NF EN 520 - 625 / longueur / 12,5 / à bords longitudinaux semi-arrondis amincis, Silentboard BV "KNAUF"; Euroclasse A2-s1, d0 de réaction au feu, selon NF EN 13501-1. (matériau) | 2.100 | 22.79 | 47.86 |
| mt12ptk040a | U | Vis autoforeuse Diamant XTN "KNAUF" 3,9x23. (matériau) | 7.980 | 0.02 | 0.16 |
| mt12ptk040c | U | Vis autoforeuse Diamant XTN "KNAUF" 3,9x38. (matériau) | 18.620 | 0.03 | 0.56 |
| mt12pik010f | kg | Pâte à joints Jointfiller F-1 GLS "KNAUF", Euroclasse A2-s1, d0 de réaction au feu, selon NF EN 13501-1, intervalle de température de travail de 5 à 30°C, pour application manuelle avec bande à joint, selon NF EN 13963. (matériau) | 0.400 | 0.93 | 0.37 |
| mt12pik010e | kg | Pâte à joints Jointfiller 24H "KNAUF", Euroclasse A2-s1, d0 de réaction au feu, selon NF EN 13501-1, intervalle de température de travail de 5 à 30°C, pour application manuelle avec bande à joint, selon NF EN 13963. (matériau) | 0.408 | 0.93 | 0.38 |
| mt12pik014i | kg | Pâte à joints Unik Fill & Finish "KNAUF", Euroclasse A2-s1, d0 de réaction au feu, selon NF EN 13501-1, intervalle de température de travail de 5 à 30°C, pour application manuelle ou mécanique avec bande à joint, selon NF EN 13963. (matériau) | 0.420 | 0.05 | 0.02 |
| mt12pck010a | m | Bande microperforée en papier "KNAUF" de 50 mm de largeur, selon NF EN 13963. (matériau) | 1.600 | 0.04 | 0.06 |
| mt12pck010d | m | Ruban en papier avec renfort métallique "KNAUF" de 52 mm de largeur, selon NF EN 14353. (matériau) | 0.150 | 0.42 | 0.06 |
| op00fre010 |  | Fraiseuse. | 1.000 | 0.00 | 0.00 |
| op00sie010 |  | Scie sauteuse. | 1.000 | 0.00 | 0.00 |
| op00tal010 |  | Perceuse. | 1.000 | 0.00 | 0.00 |
| op00ato010 |  | Tournevis. | 1.000 | 0.00 | 0.00 |
| mo053 | h | Compagnon professionnel III/CP2 plaquiste. (main-d'œuvre) | 0.268 | 30.20 | 8.09 |
| mo100 | h | Ouvrier professionnel II/OP plaquiste. (main-d'œuvre) | 0.268 | 26.02 | 6.97 |
| % | % | Frais de chantier des unités d'ouvrage | 2 % | 72.06 | 1.44 |
|  |  | Coûts directs |  |  | 73.50 |
