# Isolation thermique sous plancher, avec du mortier projeté

- Propriété du fichier: CYPE INGENIEROS, S.A.
- Format: FIEBDC-3/2002
- Devise: EUR
- Coûts indirects: 3.00 %
- Frais généraux: 13.00 %
- Bénéfice: 6.00 %
- TVA: 20.00 %

## F Aménagements et finitions

### FI Isolations intérieures

#### FIF Planchers

**FIF020** m² Isolation thermique sous plancher, avec du mortier projeté.
Isolation thermique sous plancher, avec du mortier de chaux, isolant thermique et acoustique, de couleur jaune, application mécanique.
Inclut: Protection des éléments du contour qui pourraient être affectés pendant les travaux de projection de l'isolant. Application du mortier thermo-isolant.
Critère pour le métré: Surface mesurée selon documentation graphique du Projet.
Critère pour le mémoire: On mesurera la surface réellement exécutée selon les spécifications du Projet.

| Code | U | Désignation | Quantité | Prix | Montant |
|---|---|---|---|---|---|
| mt28maw010d | kg | Mortier de chaux, isolant thermique et acoustique, de couleur jaune, composé de liants hydrauliques, charges minérales, allégeants, fibres de verre de dispersion élevée et additifs spéciaux, imperméable et respirant, à appliquer par projection mécanique, CSI W1 T1, selon NF EN 998-1, conductivité thermique 0,042 W/(mK). (matériau) | 9.600 | 4.21 | 40.42 |
| mq08mpa030 | h | Matériel pour projection de produits isolants. (matériel) | 0.208 | 17.08 | 3.55 |
| mo030 | h | Compagnon professionnel III/CP2 poseur d'isolants en vrac ou en mousse. (main-d'œuvre) | 0.100 | 29.25 | 2.93 |
| mo068 | h | Ouvrier professionnel II/OP poseur d'isolants en vrac ou en mousse. (main-d'œuvre) | 0.100 | 26.02 | 2.60 |
| % | % | Frais de chantier des unités d'ouvrage | 2 % | 49.50 | 0.99 |
|  |  | Coûts directs |  |  | 50.49 |
