# Isolation thermique en doublage, avec des panneaux en polystyrène extrudé, système Schlüter-KERDI-BOARD "SCHLÜTER-SYSTEMS"

- Propriété du fichier: CYPE INGENIEROS, S.A.
- Format: FIEBDC-3/2002
- Devise: EUR
- Coûts indirects: 3.00 %
- Frais généraux: 13.00 %
- Bénéfice: 6.00 %
- TVA: 20.00 %

## F Aménagements et finitions

### FI Isolations intérieures

#### FIU Doublages

**FIU150** m² Isolation thermique en doublage, avec des panneaux en polystyrène extrudé, système Schlüter-KERDI-BOARD "SCHLÜTER-SYSTEMS".
Isolation thermique en doublage, système Schlüter-KERDI-BOARD "SCHLÜTER-SYSTEMS", constituée de panneau imperméabilisant en polystyrène extrudé, Schlüter-KERDI-BOARD "SCHLÜTER-SYSTEMS", de 2600 mm de longueur, 625 mm de largeur et 5 mm d'épaisseur, revêtu sur ses deux faces avec une couche de renfort spécial sans ciment et un géotextile, résistance thermique 0,15 m²K/W, conductivité thermique 0,035 W/(mK), pose avec un mortier-colle en couche mince étendu avec une truelle dentée. Comprend le mastic adhésif élastique monocomposant, Schlüter-KERDI-FIX "SCHLÜTER-SYSTEMS", pour le scellement des joints.
Inclut: Nettoyage et préparation de la surface support. Implantation et découpe de l'isolant. Mise en place de l'isolant. Résolution des points singuliers. Scellement des joints et des liaisons.
Critère pour le métré: Surface mesurée selon documentation graphique du Projet.
Critère pour le mémoire: On mesurera la surface réellement exécutée selon les spécifications du Projet.

| Code | U | Désignation | Quantité | Prix | Montant |
|---|---|---|---|---|---|
| mt09mcr021g | kg | Mortier-colle de prise normale, C1, selon NF EN 12004, couleur grise. (matériau) | 3.000 | 0.35 | 1.05 |
| mt15res070a | U | Cartouche de mastic adhésif élastique monocomposant, Schlüter-KERDI-FIX "SCHLÜTER-SYSTEMS", à base de polymères hybrides neutres (MS), de 290 ml, couleur grise ou blanche et finition brillante. (matériau) | 0.010 | 23.85 | 0.24 |
| mt15res400a | m² | Panneau imperméabilisant en polystyrène extrudé, Schlüter-KERDI-BOARD "SCHLÜTER-SYSTEMS", de 2600 mm de longueur, 625 mm de largeur et 5 mm d'épaisseur, revêtu sur ses deux faces avec une couche de renfort spécial sans ciment et un géotextile, résistance thermique 0,15 m²K/W, conductivité thermique 0,035 W/(mK). (matériau) | 1.050 | 39.08 | 41.03 |
| mo054 | h | Compagnon professionnel III/CP2 poseur d'isolants rigides ou flexibles. (main-d'œuvre) | 0.150 | 30.20 | 4.53 |
| mo101 | h | Ouvrier professionnel II/OP poseur d'isolants rigides ou flexibles. (main-d'œuvre) | 0.075 | 26.02 | 1.95 |
| % | % | Frais de chantier des unités d'ouvrage | 2 % | 48.80 | 0.98 |
|  |  | Coûts directs |  |  | 49.78 |
