# Porte coupe-feu en acier galvanisé

- Propriété du fichier: CYPE INGENIEROS, S.A.
- Format: FIEBDC-3/2002
- Devise: EUR
- Coûts indirects: 3.00 %
- Frais généraux: 13.00 %
- Bénéfice: 6.00 %
- TVA: 20.00 %

## F Aménagements et finitions

### FK Menuiseries intérieures et meubles

#### FKF Portes coupe-feu

**FKF010** U Porte coupe-feu en acier galvanisé.
Porte coupe-feu pivotante homologuée, EI2 30-C5, à deux vantaux de 63 mm d'épaisseur, 1200x2000 mm de largeur et hauteur de passage, finition laqué de couleur blanche constituée de 2 tôles en acier galvanisé de 0,8 mm d'épaisseur, pliables, assemblées et montées, avec lame intermédiaire de laine de roche de haute densité et plaques de carton plâtre, sur cercle en acier galvanisé de 1,5 mm d'épaisseur avec joint intumescent et pattes d'ancrage à l'ouvrage, y compris les deux vantaux pourvus de ferme-porte pour usage modéré, sélecteur de fermeture pour assurer une fermeture adéquate des portes. Comprend le silicone neutre pour le scellement des joints périphériques.
Inclut: Marquage des points de fixation et aplomb du cadre. Fixation du cadre au parement. Scellement des joints périphériques. Mise en place du vantail. Mise en place des ferrures de fermeture et des accessoires.
Critère pour le métré: Nombre d'unités prévues, selon documentation graphique du Projet.
Critère pour le mémoire: On mesurera le nombre d'unités réellement exécutées selon les spécifications du Projet.

| Code | U | Désignation | Quantité | Prix | Montant |
|---|---|---|---|---|---|
| mt26pca020bl | U | Porte coupe-feu pivotante homologuée, EI2 30-C5, selon NF EN 1634-1, à deux vantaux de 63 mm d'épaisseur, 1200x2000 mm de largeur et hauteur de passage, pour une baie de 1300x2050 mm, finition laqué de couleur blanche constituée de 2 tôles en acier galvanisé de 0,8 mm d'épaisseur, pliables, assemblées et montées, avec lame intermédiaire de laine de roche de haute densité et plaques de carton plâtre, sur cercle en acier galvanisé de 1,5 mm d'épaisseur avec joint intumescent et pattes d'ancrage à l'ouvrage, y compris six paumelles réglables en hauteur, soudées au cadre et vissées au vantail, selon NF EN 1935, serrure à larder à un point de fermeture, plaques, cylindre, clés et béquille anti-accroche RF en nylon couleur noire. (matériau) | 1.000 | 505.16 | 505.16 |
| mt26pca100j | U | Ferme-porte pour usage modéré de porte coupe-feu de deux vantaux, selon NF EN 1154. (matériau) | 2.000 | 85.02 | 170.04 |
| mt26pca105a | U | Sélecteur de fermeture pour assurer une fermeture adéquate des portes pour porte coupe-feu de deux vantaux, selon NF EN 1158. (matériau) | 1.000 | 51.23 | 51.23 |
| mt22www050b | U | Cartouche de 300 ml de silicone neutre oxymique, à élasticité permanente et séchage rapide, couleur grise, intervalle de température de travail de -60 à 150°C, avec résistance aux rayons UV, dureté Shore A approchée de 22, selon NF EN ISO 868 et élongation à la rupture >= 800%, selon NF EN ISO 8339. (matériau) | 1.024 | 4.73 | 4.84 |
| op00ato010 |  | Tournevis. | 1.000 | 0.00 | 0.00 |
| mo020 | h | Compagnon professionnel III/CP2 construction. (main-d'œuvre) | 0.750 | 29.25 | 21.94 |
| mo077 | h | Ouvrier professionnel II/OP construction. (main-d'œuvre) | 0.750 | 26.02 | 19.52 |
| % | % | Frais de chantier des unités d'ouvrage | 2 % | 772.73 | 15.45 |
|  |  | Coûts directs |  |  | 788.18 |
