# Bloc-porte coupe-feu, en bois

- Propriété du fichier: CYPE INGENIEROS, S.A.
- Format: FIEBDC-3/2002
- Devise: EUR
- Coûts indirects: 3.00 %
- Frais généraux: 13.00 %
- Bénéfice: 6.00 %
- TVA: 20.00 %

## F Aménagements et finitions

### FK Menuiseries intérieures et meubles

#### FKF Portes coupe-feu

**FKF030** U Bloc-porte coupe-feu, en bois.
Bloc-porte coupe-feu homologué, en bois, EI2 30-C5, à un vantail, lisse, de 203x82,5x4,5 cm, composé d'âme de panneau de particules agglomérées ignifuge, finition brute à laquer sur chantier sur ses faces et ses bords, châssis en bois massif et cadre en bois massif, avec barre antipanique. Comprend des couvre-joints sur les deux faces, les pentures, la poignée et la serrure d'acier inoxydable, les accessoires, les ferrures d'attache, la barre antipanique, les joints intumescents, le ferme-porte aérien, les dispositifs de sécurité et la mousse de polyuréthane pour remplissage de l'espace entre le cadre et le mur.
Critère d'évaluation économique: Le prix comprend la mise en place sur site du cadre, vissé.
Inclut: Hébergement et calage du cadre dans la baie du parement. Fixation du cadre au parement avec des vis. Mise en place du vantail. Remplissage de l'espace entre le cadre et le mur avec de la mousse de polyuréthane. Mise en place des ferrures de fermeture et des accessoires.
Critère pour le métré: Nombre d'unités prévues, selon documentation graphique du Projet.
Critère pour le mémoire: On mesurera le nombre d'unités réellement exécutées selon les spécifications du Projet.

| Code | U | Désignation | Quantité | Prix | Montant |
|---|---|---|---|---|---|
| mt22bcf040jn | U | Bloc-porte coupe-feu homologué, en bois, EI2 30-C5, selon NF EN 1634-1, à un vantail, lisse, de 203x82,5x4,5 cm, composé d'âme de panneau de particules agglomérées ignifuge, finition brute à laquer sur chantier sur ses faces et ses bords, châssis en bois massif et cadre en bois massif, avec des couvre-joints sur les deux faces, les pentures, la poignée et la serrure d'acier inoxydable, accessoires et charnières, barre antipanique, selon NF EN 1125, joints intumescents, deux plaques isolantes et thermo-expansibles dans le rainurage de la serrure, avec fonction antipanique, ferme-porte aérien, selon NF EN 1154 et dispositifs de sécurité. (matériau) | 1.000 | 256.27 | 256.27 |
| mt22www041a | U | Aérosol de 750 ml de mousse adhésive auto-expansive, ignifuge, en polyuréthane monocomposant, avec une résistance au feu de 240 minutes, Euroclasse B-s2, d0 de réaction au feu, selon NF EN 13501-1, de 18 kg/m³ de densité, conductivité thermique 0,04 W/(mK), élongation jusqu'à rupture 18% et 8 N/cm² de résistance à la traction, stable de -40°C à 100°C; à appliquer au pistolet; selon NF EN 13165. (matériau) | 0.100 | 12.86 | 1.29 |
| op00sie010 |  | Scie sauteuse. | 1.000 | 0.00 | 0.00 |
| op00cep010 |  | Varlope. | 1.000 | 0.00 | 0.00 |
| op00ato010 |  | Tournevis. | 1.000 | 0.00 | 0.00 |
| op00tro010 |  | Scie à tronçonner. | 1.000 | 0.00 | 0.00 |
| mo017 | h | Compagnon professionnel III/CP2 menuisier bois. (main-d'œuvre) | 1.250 | 29.77 | 37.21 |
| mo058 | h | Ouvrier professionnel II/OP menuisier bois. (main-d'œuvre) | 1.050 | 26.23 | 27.54 |
| % | % | Frais de chantier des unités d'ouvrage | 2 % | 322.31 | 6.45 |
|  |  | Coûts directs |  |  | 328.76 |
