# Bloc-porte acoustique, en bois

- Propriété du fichier: CYPE INGENIEROS, S.A.
- Format: FIEBDC-3/2002
- Devise: EUR
- Coûts indirects: 3.00 %
- Frais généraux: 13.00 %
- Bénéfice: 6.00 %
- TVA: 20.00 %

## F Aménagements et finitions

### FK Menuiseries intérieures et meubles

#### FKO Portes acoustiques

**FKO020** U Bloc-porte acoustique, en bois.
Bloc-porte acoustique, en bois, avec une isolation au bruit aérien de 42 dBA, à un vantail, lisse, de 203x82,5 cm, composé d'âme de panneau de particules agglomérées de faible densité, recouvert sur les deux faces d'un complexe multicouche, absorbant acoustique, recouvert avec stratifié à haute pression (HPL), constitué de plusieurs couches de papier kraft imprégnées de résine phénolique, bords en stratifié compact haute pression (HPL), châssis en bois et cadre en bois de pin à double feuillure. Comprend la mousse de polyuréthane pour remplissage de l'espace entre le cadre et le mur.
Critère d'évaluation économique: Le prix comprend la mise en place sur site du cadre, vissé.
Inclut: Hébergement et calage du cadre dans la baie du parement. Fixation du cadre au parement avec des vis. Mise en place du vantail. Remplissage de l'espace entre le cadre et le mur avec de la mousse de polyuréthane. Mise en place des ferrures de fermeture et des accessoires.
Critère pour le métré: Nombre d'unités prévues, selon documentation graphique du Projet.
Critère pour le mémoire: On mesurera le nombre d'unités réellement exécutées selon les spécifications du Projet.

| Code | U | Désignation | Quantité | Prix | Montant |
|---|---|---|---|---|---|
| mt22bac010ya | U | Bloc-porte acoustique, en bois, avec une isolation au bruit aérien de 42 dBA, à un vantail, lisse, de 203x82,5 cm, composé d'âme de panneau de particules agglomérées de faible densité, recouvert sur les deux faces d'un complexe multicouche, absorbant acoustique, recouvert avec stratifié à haute pression (HPL), constitué de plusieurs couches de papier kraft imprégnées de résine phénolique, bords en stratifié compact haute pression (HPL), châssis en bois et cadre en bois de pin à double feuillure, avec couvre-joints, les pentures, la poignée et la serrure d'acier inoxydable, joints acoustiques périphériques en caoutchouc, plinthe encastrée type guillotine, accessoires et charnières. (matériau) | 1.000 | 587.30 | 587.30 |
| mt22www040 | U | Aérosol de 750 ml de mousse adhésive autoexpansive, élastique, en polyuréthane monocomposant, de 25 kg/m³ de densité, conductivité thermique 0,0345 W/(mK), 135% d'expansion, élongation jusqu'à rupture 45% et 7 N/cm² de résistance à la traction, stable de -40°C à 90°C; à appliquer au pistolet; selon NF EN 13165. (matériau) | 0.100 | 8.37 | 0.84 |
| op00sie010 |  | Scie sauteuse. | 1.000 | 0.00 | 0.00 |
| op00cep010 |  | Varlope. | 1.000 | 0.00 | 0.00 |
| op00ato010 |  | Tournevis. | 1.000 | 0.00 | 0.00 |
| op00tro010 |  | Scie à tronçonner. | 1.000 | 0.00 | 0.00 |
| mo017 | h | Compagnon professionnel III/CP2 menuisier bois. (main-d'œuvre) | 1.150 | 29.77 | 34.24 |
| mo058 | h | Ouvrier professionnel II/OP menuisier bois. (main-d'œuvre) | 0.950 | 26.23 | 24.92 |
| % | % | Frais de chantier des unités d'ouvrage | 2 % | 647.30 | 12.95 |
|  |  | Coûts directs |  |  | 660.25 |
