# Trappe de visite coupe-feu pour installations, en acier galvanisé

- Propriété du fichier: CYPE INGENIEROS, S.A.
- Format: FIEBDC-3/2002
- Devise: EUR
- Coûts indirects: 3.00 %
- Frais généraux: 13.00 %
- Bénéfice: 6.00 %
- TVA: 20.00 %

## F Aménagements et finitions

### FK Menuiseries intérieures et meubles

#### FKS Trappes de visite

**FKS020** U Trappe de visite coupe-feu pour installations, en acier galvanisé.
Trappe de visite coupe-feu pour installations, pivotante, homologuée, EI2 60, de deux vantaux de 63 mm d'épaisseur, largeur et hauteur de passage 1100x1950 mm, finition galvanisé avec traitement anti-traces constituée de deux tôles en acier galvanisé de 0,8 mm d'épaisseur, pliables, assemblées et montées, avec lame intermédiaire de laine de roche de haute densité et plaques de carton plâtre, sur cercle en acier galvanisé de 1,2 mm d'épaisseur avec joint intumescent et pattes d'ancrage à l'ouvrage. Comprend le silicone neutre pour le scellement des joints périphériques.
Inclut: Marquage des points de fixation et aplomb du cadre. Fixation du cadre au parement. Scellement des joints. Mise en place de la trappe de visite. Mise en place des ferrures de fermeture et des accessoires.
Critère pour le métré: Nombre d'unités prévues, selon documentation graphique du Projet.
Critère pour le mémoire: On mesurera le nombre d'unités réellement exécutées selon les spécifications du Projet.

| Code | U | Désignation | Quantité | Prix | Montant |
|---|---|---|---|---|---|
| mt26rca014dig | U | Trappe de visite coupe-feu pour installations, pivotante, homologuée, EI2 60, selon NF EN 1634-1, de deux vantaux de 63 mm d'épaisseur, largeur de passage entre 880 et 1100 mm et hauteur de passage entre 901 et 1950 mm, pour une baie de largeur entre 980 et 1200 mm et de hauteur entre 1051 et 2050 mm, finition galvanisé avec traitement anti-traces constituée de deux tôles en acier galvanisé de 0,8 mm d'épaisseur, pliables, assemblées et montées, avec lame intermédiaire de laine de roche de haute densité et plaques de carton plâtre, sur cercle en acier galvanisé de 1,2 mm d'épaisseur avec joint intumescent et pattes d'ancrage à l'ouvrage, y compris paumelles réglables en hauteur, soudées au cadre et vissées au vantail, selon NF EN 1935, serrure à larder à un point de fermeture, cylindre avec bouton, clés et plaques couleur noire. (matériau) | 1.000 | 589.69 | 589.69 |
| mt22www050b | U | Cartouche de 300 ml de silicone neutre oxymique, à élasticité permanente et séchage rapide, couleur grise, intervalle de température de travail de -60 à 150°C, avec résistance aux rayons UV, dureté Shore A approchée de 22, selon NF EN ISO 868 et élongation à la rupture >= 800%, selon NF EN ISO 8339. (matériau) | 0.976 | 4.73 | 4.62 |
| mo020 | h | Compagnon professionnel III/CP2 construction. (main-d'œuvre) | 0.350 | 29.25 | 10.24 |
| mo077 | h | Ouvrier professionnel II/OP construction. (main-d'œuvre) | 0.350 | 26.02 | 9.11 |
| % | % | Frais de chantier des unités d'ouvrage | 2 % | 613.66 | 12.27 |
|  |  | Coûts directs |  |  | 625.93 |
