# Faux plafond continu en plaques de plâtre

- Propriété du fichier: CYPE INGENIEROS, S.A.
- Format: FIEBDC-3/2002
- Devise: EUR
- Coûts indirects: 3.00 %
- Frais généraux: 13.00 %
- Bénéfice: 6.00 %
- TVA: 20.00 %

## F Aménagements et finitions

### FL Revêtements de plafonds

#### FLN Plafonds suspendus non démontables, en plaques de plâtre

**FLN050** m² Faux plafond continu en plaques de plâtre.
Faux plafond continu suspendu, lisse, 12,5+27+27, situé à une hauteur supérieure ou égale à 4 m, avec niveau de qualité de la finition standard (Q2), constitué de: OSSATURE: structure métallique en acier galvanisé de fourrures primaires 60/27 mm avec une modulation de 1000 mm et suspendues de la surface support en béton avec accroches combinées tous les 900 mm, et fourrures secondaires fixées perpendiculairement aux fourrures primaires avec raccords type éclisse avec une modulation de 500 mm; PLAQUES: une couche de plaques de plâtre A / NF EN 520 - 1200 / longueur / 12,5 / à bords longitudinaux amincis. Comprend la bande autoadhésive désolidarisante, les fixations pour l'ancrage des profilés, la visserie pour la fixation des plaques, la pâte à joints, la bande microperforée en papier et les accessoires de montage.
Inclut: Implantation des axes de la structure métallique. Mise en place de la bande acoustique. Nivellement et fixation des profilés périmétriques. Signalisation des points d'ancrage au plancher ou à l'élément support. Nivellement et suspension des profilés primaires et secondaires de la structure. Découpe des plaques. Fixation des plaques. Résolution des rencontres et des points singuliers. Traitement des joints.
Critère pour le métré: Surface mesurée entre les parements, selon documentation graphique du Projet, sans déduire les trémies pour les installations.
Critère pour le mémoire: On mesurera la surface réellement exécutée selon les spécifications du Projet, sans déduire les ouvertures de surface inférieure à 1 m².

| Code | U | Désignation | Quantité | Prix | Montant |
|---|---|---|---|---|---|
| mt12psg160a | m | Profilé en U, en acier galvanisé, de 30 mm. (matériau) | 0.400 | 0.86 | 0.34 |
| mt12psg220 | U | Fixation composée d'une cheville et d'une vis 5x27. (matériau) | 2.000 | 0.06 | 0.12 |
| mt12psg210a | U | Attache pour faux plafonds suspendus. (matériau) | 1.200 | 0.36 | 0.43 |
| mt12psg210b | U | Goupille pour la fixation de la suspente, en faux plafonds suspendus. (matériau) | 1.200 | 0.04 | 0.05 |
| mt12psg210c | U | Connexion supérieure pour fixer la tige à la suspente, en faux plafonds suspendus. (matériau) | 1.200 | 0.56 | 0.67 |
| mt12psg190 | U | Tige d'accroche. (matériau) | 1.200 | 0.37 | 0.44 |
| mt12psg050c | m | Fourrure 60/27 en tôle d'acier galvanisé, de largeur 60 mm, selon NF DTU 25.41 P1-2 et NF EN 14195. (matériau) | 3.200 | 0.84 | 2.69 |
| mt12pek020la | U | Connecteur, pour fourrure 60/27. (matériau) | 0.600 | 0.19 | 0.11 |
| mt12pek020da | U | Raccord type éclisse, pour fourrure 60/27. (matériau) | 2.300 | 0.23 | 0.53 |
| mt12psg010a | m² | Plaque de plâtre A / NF EN 520 - 1200 / longueur / 12,5 / à bords longitudinaux amincis. (matériau) | 1.050 | 4.01 | 4.21 |
| mt12psg081c | U | Vis autoforeuse 3,5x25 mm. (matériau) | 17.000 | 0.01 | 0.17 |
| mt12psg041b | m | Bande autoadhésive désolidarisante en mousse de polyuréthane à cellules fermées, de 3,2 mm d'épaisseur et 50 mm de largeur, résistance thermique 0,10 m²K/W, conductivité thermique 0,032 W/(mK). (matériau) | 0.400 | 0.24 | 0.10 |
| mt12psg030a | kg | Pâte à joints, selon NF EN 13963. (matériau) | 0.300 | 0.90 | 0.27 |
| mt12psg040a | m | Bande microperforée en papier, selon NF EN 13963. (matériau) | 1.200 | 0.04 | 0.05 |
| op00fre010 |  | Fraiseuse. | 1.000 | 0.00 | 0.00 |
| op00ato010 |  | Tournevis. | 1.000 | 0.00 | 0.00 |
| mo015 | h | Compagnon professionnel III/CP2 monteur de faux plafonds en plaques de plâtre. (main-d'œuvre) | 0.312 | 30.20 | 9.42 |
| mo082 | h | Ouvrier professionnel II/OP monteur de faux plafonds en plaques de plâtre. (main-d'œuvre) | 0.312 | 26.02 | 8.12 |
| % | % | Frais de chantier des unités d'ouvrage | 2 % | 27.72 | 0.55 |
|  |  | Coûts directs |  |  | 28.27 |
