# Faux plafond démontable en bacs métalliques

- Propriété du fichier: CYPE INGENIEROS, S.A.
- Format: FIEBDC-3/2002
- Devise: EUR
- Coûts indirects: 3.00 %
- Frais généraux: 13.00 %
- Bénéfice: 6.00 %
- TVA: 20.00 %

## F Aménagements et finitions

### FL Revêtements de plafonds

#### FLT Plafonds suspendus démontables, métalliques

**FLT010** m² Faux plafond démontable en bacs métalliques.
Faux plafond suspendu démontable, situé à une hauteur inférieure à 4 m, constitué de: OSSATURE: ossature apparente, avec semelle de 24 mm de largeur, en acier galvanisé, couleur blanche, comprenant profilés primaires et secondaires, suspendus du plancher ou de l'élément porteur avec des tiges et des crochets; BACS MÉTALLIQUES: bacs en acier galvanisé prélaqué, couleur blanche, de 1000x1000 mm, 0,5 mm d'épaisseur et avec relief périmétrique circulaire de section semi-circulaire de 1,5 mm de diamètre, avec relief périmétrique circulaire de section semi-circulaire de 1,5 mm de diamètre. Comprend les cornières, les fixations pour l'ancrage des profilés et les accessoires de montage.
Inclut: Implantation des axes de l'ossature modulaire. Nivellement et fixation des profilés périmétriques. Implantation des profilés primaires de l'ossature. Signalisation des points d'ancrage au plancher ou à l'élément support. Nivellement et suspension des profilés primaires et secondaires de l'ossature. Découpe des bacs. Mise en place des bacs. Résolution des rencontres et des points singuliers.
Critère pour le métré: Surface mesurée entre les parements, selon documentation graphique du Projet, sans déduire les trémies pour les installations.
Critère pour le mémoire: On mesurera la surface réellement exécutée selon les spécifications du Projet, sans décompter les trémies pour les installations.

| Code | U | Désignation | Quantité | Prix | Montant |
|---|---|---|---|---|---|
| mt12fbh100goxa | m² | Bac en acier galvanisé prélaqué couleur blanche, de 1000x1000 mm et de 0,5 mm d'épaisseur, avec relief périmétrique circulaire de section semi-circulaire de 1,5 mm de diamètre, avec bord pour ossature apparente, pour faux plafonds démontables. (matériau) | 1.020 | 15.07 | 15.37 |
| mt12fpg040hj | m | Profilé primaire T 24 24x33x3700 mm, couleur blanche, en acier galvanisé, selon NF EN 13964. (matériau) | 1.000 | 0.61 | 0.61 |
| mt12fpg040ka | m | Profilé secondaire T 24 24x33x600 mm, couleur blanche, en acier galvanisé, selon NF EN 13964. (matériau) | 1.000 | 0.61 | 0.61 |
| mt12fpg040kg | m | Profilé secondaire T 24 24x33x1200 mm, couleur blanche, en acier galvanisé, selon NF EN 13964. (matériau) | 1.000 | 0.61 | 0.61 |
| mt12fpg030hk | m | Cornière 24/24/3000 mm, couleur blanche, en acier galvanisé, selon NF EN 13964. (matériau) | 1.000 | 0.49 | 0.49 |
| mt12psg210a | U | Attache pour faux plafonds suspendus. (matériau) | 0.900 | 0.36 | 0.32 |
| mt12psg210b | U | Goupille pour la fixation de la suspente, en faux plafonds suspendus. (matériau) | 0.900 | 0.04 | 0.04 |
| mt12psg210c | U | Connexion supérieure pour fixer la tige à la suspente, en faux plafonds suspendus. (matériau) | 0.900 | 0.56 | 0.50 |
| mt12psg190 | U | Tige d'accroche. (matériau) | 0.900 | 0.37 | 0.33 |
| mt12psg220 | U | Fixation composée d'une cheville et d'une vis 5x27. (matériau) | 0.900 | 0.06 | 0.05 |
| op00ato010 |  | Tournevis. | 1.000 | 0.00 | 0.00 |
| mo015 | h | Compagnon professionnel III/CP2 monteur de faux plafonds en plaques de plâtre. (main-d'œuvre) | 0.264 | 30.20 | 7.97 |
| mo082 | h | Ouvrier professionnel II/OP monteur de faux plafonds en plaques de plâtre. (main-d'œuvre) | 0.264 | 26.02 | 6.87 |
| % | % | Frais de chantier des unités d'ouvrage | 2 % | 33.77 | 0.68 |
|  |  | Coûts directs |  |  | 34.45 |
