# Faux plafond démontable en bacs métalliques

- Propriété du fichier: CYPE INGENIEROS, S.A.
- Format: FIEBDC-3/2002
- Devise: EUR
- Coûts indirects: 3.00 %
- Frais généraux: 13.00 %
- Bénéfice: 6.00 %
- TVA: 20.00 %

## F Aménagements et finitions

### FL Revêtements de plafonds

#### FLT Plafonds suspendus démontables, métalliques

**FLT010** m² Faux plafond démontable en bacs métalliques.
Faux plafond suspendu démontable, situé à une hauteur inférieure à 4 m, constitué de: OSSATURE: ossature cachée, avec semelle de 28 mm de largeur, en acier galvanisé, couleur silvermetalic, comprenant profilés primaires et secondaires suspendus du plancher ou de l'élément porteur avec des tiges et des crochets et profilés d'écartement encastrés dans les profilés primaires; BACS MÉTALLIQUES: bacs en acier galvanisé prélaqué, couleur blanche, de 600x600 mm, 0,5 mm d'épaisseur et. Comprend, les fixations pour l'ancrage des profilés et les accessoires de montage.
Inclut: Implantation des axes de l'ossature modulaire. Implantation des profilés primaires de l'ossature. Signalisation des points d'ancrage au plancher ou à l'élément support. Nivellement et suspension des profilés primaires et secondaires de l'ossature. Mise en place des profilés d'écartement, perpendiculairement aux profilés primaires. Découpe des bacs. Mise en place des bacs. Résolution des rencontres et des points singuliers.
Critère pour le métré: Surface mesurée entre les parements, selon documentation graphique du Projet, sans déduire les trémies pour les installations.
Critère pour le mémoire: On mesurera la surface réellement exécutée selon les spécifications du Projet, sans décompter les trémies pour les installations.

| Code | U | Désignation | Quantité | Prix | Montant |
|---|---|---|---|---|---|
| mt12fbh100iJra | m² | Bac en acier galvanisé prélaqué couleur blanche, de 600x600 mm et de 0,5 mm d'épaisseur, avec bord pour ossature cachée, pour faux plafonds démontables. (matériau) | 1.020 | 17.63 | 17.98 |
| mt12fpg040sl | m | Profilé primaire 28x28x3700 mm, couleur silvermetalic, en acier galvanisé, selon NF EN 13964. (matériau) | 0.840 | 1.78 | 1.50 |
| mt12fpg070b | m | Profilé d'écartement en U 26/15,5/600 mm, en acier galvanisé. (matériau) | 0.500 | 0.40 | 0.20 |
| mt12fpg070c | m | Profilé d'écartement en U 26/15,5/1200 mm, en acier galvanisé. (matériau) | 0.500 | 0.70 | 0.35 |
| mt12fpg070a | m | Profilé d'écartement en U 26/15,5/300 mm, en acier galvanisé. (matériau) | 0.500 | 0.29 | 0.15 |
| mt12psg210a | U | Attache pour faux plafonds suspendus. (matériau) | 0.900 | 0.36 | 0.32 |
| mt12psg210b | U | Goupille pour la fixation de la suspente, en faux plafonds suspendus. (matériau) | 0.900 | 0.04 | 0.04 |
| mt12psg210c | U | Connexion supérieure pour fixer la tige à la suspente, en faux plafonds suspendus. (matériau) | 0.900 | 0.56 | 0.50 |
| mt12psg190 | U | Tige d'accroche. (matériau) | 0.900 | 0.37 | 0.33 |
| mt12psg220 | U | Fixation composée d'une cheville et d'une vis 5x27. (matériau) | 0.900 | 0.06 | 0.05 |
| op00ato010 |  | Tournevis. | 1.000 | 0.00 | 0.00 |
| mo015 | h | Compagnon professionnel III/CP2 monteur de faux plafonds en plaques de plâtre. (main-d'œuvre) | 0.240 | 30.20 | 7.25 |
| mo082 | h | Ouvrier professionnel II/OP monteur de faux plafonds en plaques de plâtre. (main-d'œuvre) | 0.240 | 26.02 | 6.24 |
| % | % | Frais de chantier des unités d'ouvrage | 2 % | 34.91 | 0.70 |
|  |  | Coûts directs |  |  | 35.61 |
