# Carrelage mural avec des pièces en grès porcelainé émaillé. Pose en couche mince

- Propriété du fichier: CYPE INGENIEROS, S.A.
- Format: FIEBDC-3/2002
- Devise: EUR
- Coûts indirects: 3.00 %
- Frais généraux: 13.00 %
- Bénéfice: 6.00 %
- TVA: 20.00 %

## F Aménagements et finitions

### FM Revêtements de murs

#### FMC Carrelage

**FMC050** m² Carrelage mural avec des pièces en grès porcelainé émaillé. Pose en couche mince.
Carrelage mural avec des pièces en grès porcelainé émaillé, finition polie, de 150x300x10 mm, gamme moyenne, capacité d'absorption en eau E<0,5%, groupe BIa, selon NF EN 14411. SUPPORT: parement en béton, vertical, jusqu'à 3 m de hauteur. POSE: en couche mince et via double encollage avec du mortier-colle amélioré, C2 TE, selon NF EN 12004, avec résistance au glissement et temps ouvert allongé. JOINTOIEMENT: avec du mortier de joints cémenteux amélioré, avec absorption d'eau réduite et résistance élevée à l'abrasion type CG 2 W A, couleur blanche, dans des joints de 3 mm d'épaisseur. Comprend les croisillons en PVC.
Critère d'évaluation économique: Le prix ne comprend ni les pièces spéciales ni la résolution des points singuliers.
Inclut: Préparation de la surface support. Implantation des niveaux, de la disposition des pièces et des joints. Découpe et rainurage des pièces. Préparation et application du matériau de mise en place. Réalisation de joints de mouvement. Mise en place des pièces. Jointoiement. Finition et nettoyage final.
Critère pour le métré: Surface mesurée selon documentation graphique du Projet, en déduisant les ouvertures de surface supérieure à 3 m². Le métré par casses et découpes n'a pas été augmenté, puisque 5% de pièces de plus ont été considérées dans la décomposition.
Critère pour le mémoire: On mesurera la surface réellement exécutée selon les spécifications du Projet, en déduisant les ouvertures de surface supérieure à 3 m².

| Code | U | Désignation | Quantité | Prix | Montant |
|---|---|---|---|---|---|
| mt09mcp100d | kg | Mortier-colle amélioré, C2 TE, selon NF EN 12004, avec résistance au glissement et temps ouvert allongé, couleur blanche, à base de ciment à haute résistance, granulats sélectionnés, additifs et résines synthétiques, pour la pose en couche mince de tut type de pièces céramiques en parements verticaux intérieurs et revêtements intérieurs et extérieurs. (matériau) | 8.000 | 0.50 | 4.00 |
| mt19abp100ebba | m² | Pièces en grès porcelainé émaillé, finition polie, de 150x300x10 mm, gamme moyenne, capacité d'absorption en eau E<0,5%, groupe BIa, selon NF EN 14411. (matériau) | 1.050 | 16.54 | 17.37 |
| mt09mcp020bB | kg | Mortier de joints cémenteux amélioré, avec absorption d'eau réduite et résistance élevée à l'abrasion, type CG2 W A, selon NF EN 13888, couleur blanche, pour joints de 2 à 15 mm, à base de ciment à haute résistance, granulats sélectionnés, additifs spéciaux et pigments, avec effet antimoisissure et effet préventif des efflorescences, hydrofugeant, spécial pour le jointoiement de tout type de pièces céramiques et pierres naturelles dans les zones de prolifération de micro-organismes. (matériau) | 0.500 | 1.46 | 0.73 |
| mt18acc100a | U | Kit de croisillons en PVC pour garantir une épaisseur des joints entre les pièces entre 1 et 20 mm, pour carrelage mural et au sol. (matériau) | 0.333 | 2.40 | 0.80 |
| op00sie030 |  | Scie à disque de diamant, pour table de travail, à coupe humide. | 1.000 | 0.00 | 0.00 |
| op00amo010 |  | Rectifieuse ou scie radiale. | 1.000 | 0.00 | 0.00 |
| op00tal010 |  | Perceuse. | 1.000 | 0.00 | 0.00 |
| mo024 | h | Compagnon professionnel III/CP2 carreleur en revêtements muraux. (main-d'œuvre) | 0.426 | 29.25 | 12.46 |
| mo062 | h | Ouvrier professionnel II/OP carreleur en revêtements muraux. (main-d'œuvre) | 0.213 | 26.02 | 5.54 |
| % | % | Frais de chantier des unités d'ouvrage | 2 % | 40.90 | 0.82 |
|  |  | Coûts directs |  |  | 41.72 |
