# Point singulier avec profilé dans un bardage en céramique

- Propriété du fichier: CYPE INGENIEROS, S.A.
- Format: FIEBDC-3/2002
- Devise: EUR
- Coûts indirects: 3.00 %
- Frais généraux: 13.00 %
- Bénéfice: 6.00 %
- TVA: 20.00 %

## F Aménagements et finitions

### FM Revêtements de murs

#### FMC Carrelage

**FMC180** m Point singulier avec profilé dans un bardage en céramique.
Coin extérieur avec profilé de section carrée en WPC, couleur blanche, dans un bardage en céramique de 10 mm d'épaisseur. SUPPORT: parement vertical. POSE: avec le même matériau que les pièces en terre cuite.
Inclut: Implantation. Découpe du profilé. Mise en place du profilé. Nettoyage final.
Critère pour le métré: Longueur mesurée selon documentation graphique du Projet.
Critère pour le mémoire: On mesurera la longueur réellement exécutée selon les spécifications du Projet.

| Code | U | Désignation | Quantité | Prix | Montant |
|---|---|---|---|---|---|
| mt19awa120a | m | Profilé de section carrée en WPC, couleur blanche de 2,5 m de longueur, pour la protection de coins extérieurs dans les revêtements avec des pièces en terre cuite de 10 mm d'épaisseur. (matériau) | 1.050 | 6.32 | 6.64 |
| op00sie030 |  | Scie à disque de diamant, pour table de travail, à coupe humide. | 1.000 | 0.00 | 0.00 |
| mo024 | h | Compagnon professionnel III/CP2 carreleur en revêtements muraux. (main-d'œuvre) | 0.120 | 29.25 | 3.51 |
| % | % | Frais de chantier des unités d'ouvrage | 2 % | 10.15 | 0.20 |
|  |  | Coûts directs |  |  | 10.35 |
