# Revêtement en liège, sur parement extérieur

- Propriété du fichier: CYPE INGENIEROS, S.A.
- Format: FIEBDC-3/2002
- Devise: EUR
- Coûts indirects: 3.00 %
- Frais généraux: 13.00 %
- Bénéfice: 6.00 %
- TVA: 20.00 %

## F Aménagements et finitions

### FO Enduits de mortier industriel

#### FOT Enduits thermiques

**FOT040** m² Revêtement en liège, sur parement extérieur.
Revêtement en liège de granulométrie comprise entre 0,1 et 1 mm, couleur à choisir, appliqué en deux couches, de 2 mm d'épaisseur totale, application mécanique, application préalable d'impression monocomposante, en émulsion aqueuse, pour utilisation à l'intérieur ou à l'extérieur, couleur grise, sur parement extérieur métallique.
Critère d'évaluation économique: Le prix comprend la protection des éléments du contour qui pourraient être affectés pendant les travaux et la résolution des points singuliers.
Inclut: Préparation de la surface support. Application de la couche d'apprêt. Préparation du revêtement. Application du revêtement.
Critère pour le métré: Surface mesurée selon documentation graphique du Projet, déduisant 50% des ouvertures entre 2 et 4 m² et 100% des ouvertures de plus de 4 m², ajoutant au contraire, à ces dernières, la surface de la partie intérieure de l'ouverture, correspondant à la développée des jambages et des linteaux. Dans les ouvertures qui ne sont pas déduites, ou qui sont partiellement déduites, sont inclus les travaux pour réaliser la surface intérieure de l'ouverture.
Critère pour le mémoire: On mesurera la surface réellement exécutée selon les spécifications du Projet, déduisant 50% des ouvertures entre 2 et 4 m² et 100% des ouvertures de plus de 4 m², ajoutant au contraire, à ces dernières, la surface de la partie intérieure de l'ouverture, correspondant à la développée des jambages et des linteaux. Dans les ouvertures qui ne sont pas déduites, ou qui sont partiellement déduites, sont inclus les travaux pour réaliser la surface intérieure de l'ouverture.

| Code | U | Désignation | Quantité | Prix | Montant |
|---|---|---|---|---|---|
| mt28rso005b | kg | Impression monocomposante, en émulsion aqueuse, pour utilisation à l'intérieur ou à l'extérieur, couleur grise. (matériau) | 0.170 | 11.09 | 1.89 |
| mt28rso010b | kg | Revêtement en liège de granulométrie comprise entre 0,1 et 1 mm, pour utilisation à l'extérieur, couleur à choisir, à base de liège, résines, siloxanes et poudre de diatomées, conductivité thermique 0,086 W/(mK), densité 920 kg/m³, respirante, hydrofuge, de haute élasticité, avec effet antimoisissure, avec une résistance aux rayons UV, aux températures élevées et aux intempéries; selon NF EN 1504-2. (matériau) | 1.050 | 12.13 | 12.74 |
| mq06pym010 | h | Mélangeuse-pompeuse pour mortiers et plâtres projetés, de 3 m³/h. (matériel) | 0.220 | 8.52 | 1.87 |
| op00tal020 |  | Malaxeur électrique. | 1.000 | 0.00 | 0.00 |
| mo039 | h | Compagnon professionnel III/CP2 enduiseur. (main-d'œuvre) | 0.354 | 29.25 | 10.35 |
| mo111 | h | Ouvrier d'exécution I/OE2 enduiseur. (main-d'œuvre) | 0.118 | 25.75 | 3.04 |
| % | % | Frais de chantier des unités d'ouvrage | 2 % | 29.89 | 0.60 |
|  |  | Coûts directs |  |  | 30.49 |
