# Profilé pour joint périphérique

- Propriété du fichier: CYPE INGENIEROS, S.A.
- Format: FIEBDC-3/2002
- Devise: EUR
- Coûts indirects: 3.00 %
- Frais généraux: 13.00 %
- Bénéfice: 6.00 %
- TVA: 20.00 %

## F Aménagements et finitions

### FS Revêtements de sols

#### FSC Céramique

**FSC040** m Profilé pour joint périphérique.
Profilé flexible pour joints périphériques, en PVC, de 10 mm de hauteur et 5 mm de largeur, avec joint d'absorption de mouvements en CPE, couleur beige claire RAL 1019, et perforations trapézoïdales pour sa fixation.
Inclut: Implantation des pièces selon leur longueur. Découpe des pièces. Fixation des pièces.
Critère pour le métré: Longueur mesurée selon documentation graphique du Projet.
Critère pour le mémoire: On mesurera la longueur réellement exécutée selon les spécifications du Projet.

| Code | U | Désignation | Quantité | Prix | Montant |
|---|---|---|---|---|---|
| mt18jrs500RQ | m | Profilé flexible pour joints périphériques, en PVC, de 10 mm de hauteur et 5 mm de largeur, avec joint d'absorption de mouvements en CPE, couleur beige claire RAL 1019, et perforations trapézoïdales pour sa fixation, fourni en barres de 2,5 m de longueur. (matériau) | 1.050 | 6.88 | 7.22 |
| op00amo010 |  | Rectifieuse ou scie radiale. | 1.000 | 0.00 | 0.00 |
| mo023 | h | Compagnon professionnel III/CP2 carreleur en revêtements de sols. (main-d'œuvre) | 0.150 | 29.25 | 4.39 |
| % | % | Frais de chantier des unités d'ouvrage | 2 % | 11.61 | 0.23 |
|  |  | Coûts directs |  |  | 11.84 |
