# Revêtement de sol intérieur en pièces de terre cuite. Pose en couche épaisse

- Propriété du fichier: CYPE INGENIEROS, S.A.
- Format: FIEBDC-3/2002
- Devise: EUR
- Coûts indirects: 3.00 %
- Frais généraux: 13.00 %
- Bénéfice: 6.00 %
- TVA: 20.00 %

## F Aménagements et finitions

### FS Revêtements de sols

#### FSC Céramique

**FSC070** m² Revêtement de sol intérieur en pièces de terre cuite. Pose en couche épaisse.
Revêtement de sol intérieur en carreaux en terre cuite, fabriqué mécaniquement, de 10x10x1,5 cm, capacité d'absorption en eau E>10%, groupe AIII, selon NF EN 14411, avec résistance au glissement jusqu'à 15 selon DIN CEN/TS 12633. POSE: en couche épaisse avec du mortier de ciment. JOINTOIEMENT: avec du mortier de joints cémenteux amélioré, avec absorption d'eau réduite et résistance élevée à l'abrasion type CG 2 W A, couleur jaune, dans des joints de 2 mm d'épaisseur.
Inclut: Implantation des niveaux de finition. Implantation de la disposition des carreaux. Extension de la couche de mortier. Saupoudrage avec du ciment de la surface de la couche de mortier. Mise en place des croisillons. Mise en place des pièces à la pointe de la truelle. Réalisation des joints de fractionnement, périphériques et de rupture. Jointoiement. Suppression et nettoyage du matériau excédant. Nettoyage final du revêtement.
Critère pour le métré: Surface utile, mesurée selon documentation graphique du Projet. Le métré par casses et découpes n'a pas été augmenté, puisque 5% de pièces de plus ont été considérées dans la décomposition.
Critère pour le mémoire: On mesurera la surface réellement exécutée selon les spécifications du Projet.

| Code | U | Désignation | Quantité | Prix | Montant |
|---|---|---|---|---|---|
| mt18bdo020mba | m² | Carreaux en terre cuite, fabriqué mécaniquement, de 10x10x1,5 cm, capacité d'absorption en eau E>10%, groupe AIII, selon NF EN 14411, avec résistance au glissement jusqu'à 15 selon DIN CEN/TS 12633. (matériau) | 1.050 | 20.51 | 21.54 |
| mt09mor010c | m³ | Mortier de ciment CEM II/B-P 32,5 N type M-5, confectionné sur site avec 250 kg/m³ de ciment et une proportion en volume 1/6. (matériau) | 0.030 | 115.30 | 3.46 |
| mt18acc050b | U | Croisillons en PVC pour séparation entre 3 et 15 mm. (matériau) | 51.000 | 0.03 | 1.53 |
| mt09mcp020jF | kg | Mortier de joints cémenteux amélioré, avec absorption d'eau réduite et résistance élevée à l'abrasion, type CG2 W A, selon NF EN 13888, couleur jaune, pour joints de 4 à 20 mm, à base de ciment à haute résistance, quartz, additifs spéciaux, pigments et résines synthétiques, pour jointoiement de pièces céramiques de basse porosité. (matériau) | 2.000 | 1.12 | 2.24 |
| op00sie030 |  | Scie à disque de diamant, pour table de travail, à coupe humide. | 1.000 | 0.00 | 0.00 |
| op00amo010 |  | Rectifieuse ou scie radiale. | 1.000 | 0.00 | 0.00 |
| mo023 | h | Compagnon professionnel III/CP2 carreleur en revêtements de sols. (main-d'œuvre) | 0.500 | 29.25 | 14.63 |
| mo061 | h | Ouvrier professionnel II/OP carreleur en revêtements de sols. (main-d'œuvre) | 0.250 | 26.02 | 6.51 |
| % | % | Frais de chantier des unités d'ouvrage | 2 % | 49.91 | 1.00 |
|  |  | Coûts directs |  |  | 50.91 |
