# FIEBDC-3

- Propriété du fichier: CYPE INGENIEROS, S.A.
- Format: FIEBDC-3/2002
- Devise: EUR
- Coûts indirects: 3.00 %
- Frais généraux: 13.00 %
- Bénéfice: 6.00 %
- TVA: 20.00 %

| Code | U | Désignation | Prix |
|---|---|---|---|
| mt08lim095 | l | Émulsion de cires naturelles pour faire briller les revêtements de sols extérieurs. (matériau) | 4.00 |
| mt09mcp020hE | kg | Mortier de joints cémenteux amélioré hydrofugeant, antimoisissure, type CG2, selon NF EN 13888, couleur blanche, pour joints de 2 à 15 mm, à base de ciment à haute résistance, granulats sélectionnés, additifs spéciaux et pigments, avec effet antimoisissure, hydrofugeant, spécial pour le jointoiement de pièces céramiques de basse porosité dans les zones de prolifération de micro-organismes. (matériau) | 1.65 |
| mt09mor010c | m³ | Mortier de ciment CEM II/B-P 32,5 N type M-5, confectionné sur site avec 250 kg/m³ de ciment et une proportion en volume 1/6. (matériau) | 115.30 |
| mt18acc050b | U | Croisillons en PVC pour séparation entre 3 et 15 mm. (matériau) | 0.03 |
| mt18bdo020maa | m² |  |  |

## Autres textes du fichier
- Carreaux en terre cuite, fabriqué mécaniquement, de 10x10x1,5 cm, capacité d'absorption en eau 6%
