# Revêtement de sol intérieur en mosaïque de grès émaillé. Pose en couche mince

- Propriété du fichier: CYPE INGENIEROS, S.A.
- Format: FIEBDC-3/2002
- Devise: EUR
- Coûts indirects: 3.00 %
- Frais généraux: 13.00 %
- Bénéfice: 6.00 %
- TVA: 20.00 %

## F Aménagements et finitions

### FS Revêtements de sols

#### FSC Céramique

**FSC150** m² Revêtement de sol intérieur en mosaïque de grès émaillé. Pose en couche mince.
Revêtement de sol intérieur en mosaïque de grès émaillé, avec des tesselles de 25x25x5 mm montées sur une maille, gamme moyenne, capacité d'absorption en eau E<3%, groupe BIb, selon NF EN 14411, avec résistance au glissement entre 35 et 45 selon DIN CEN/TS 12633. SUPPORT: en bois. POSE: en couche mince avec colle réactive améliorée, R2 T, selon NF EN 12004, avec résistance au glissement. JOINTOIEMENT: avec du mortier de joints cémenteux type L, couleur blanche, dans des joints de 2 mm d'épaisseur.
Inclut: Nettoyage et vérification de la surface support. Implantation des niveaux de finition. Implantation de la disposition des pièces et des joints de dilatation. Application de l'adhésif. Mise en place des croisillons. Mise en place des pièces à la pointe de la truelle. Réalisation des joints de fractionnement, périphériques et de rupture. Jointoiement. Suppression et nettoyage du matériau excédant. Nettoyage final du revêtement.
Critère pour le métré: Surface utile, mesurée selon documentation graphique du Projet. Le métré par casses et découpes n'a pas été augmenté, puisque 5% de pièces de plus ont été considérées dans la décomposition.
Critère pour le mémoire: On mesurera la surface réellement exécutée selon les spécifications du Projet.

| Code | U | Désignation | Quantité | Prix | Montant |
|---|---|---|---|---|---|
| mt09mcp100l | kg | Colle réactive améliorée, R2 T, selon NF EN 12004, avec résistance au glissement, couleur blanche, à deux composants à base de résines synthétiques, charges inertes de granulométrie fine, additifs organiques et catalyseurs organiques, pour la pose en couche mince de tut type de pièces céramiques en parements verticaux extérieurs et revêtements extérieurs. (matériau) | 3.500 | 13.48 | 47.18 |
| mt19abe110eb | m² | Mosaïque en grès émaillé, avec des tesselles de 25x25x5 mm montées sur une maille, avec un joint de séparation entre les tesselles de 2 mm, gamme moyenne, capacité d'absorption en eau E<3%, groupe BIb, selon NF EN 14411, avec résistance au glissement entre 35 et 45 selon DIN CEN/TS 12633. (matériau) | 1.050 | 11.38 | 11.95 |
| mt18acc100b | U | Kit de croisillons en PVC pour garantir une épaisseur des joints entre les pièces entre 1 et 20 mm et cales en PVC pour nivellement des pièces, pour carrelage mural et au sol. (matériau) | 3.200 | 3.19 | 10.21 |
| mt09mcp020bE | kg | Mortier de joints cémenteux, type L, couleur blanche, pour joints de jusqu'à 3 mm, à base de ciment blanc à haute résistance et additifs spéciaux, pour jointoiement de pièces céramiques avec degré d'absorption moyen/élevé. (matériau) | 6.000 | 1.62 | 9.72 |
| mo023 | h | Compagnon professionnel III/CP2 carreleur en revêtements de sols. (main-d'œuvre) | 0.418 | 29.25 | 12.23 |
| mo061 | h | Ouvrier professionnel II/OP carreleur en revêtements de sols. (main-d'œuvre) | 0.209 | 26.02 | 5.44 |
| % | % | Frais de chantier des unités d'ouvrage | 2 % | 96.73 | 1.93 |
|  |  | Coûts directs |  |  | 98.66 |
